# Sistema de encofrado para columna circular

- Propiedad del archivo: CYPE INGENIEROS, S.A.
- Formato: FIEBDC-3/2002
- Ámbito geográfico: Argentina
- Divisa: ARS
- Costes indirectos: 3.00 %
- Gastos generales: 13.00 %
- Beneficio industrial: 6.00 %
- IVA: 21.00 %

## E Estructuras

### EH Hormigón armado

#### EHS Columnas

**EHS013** m² Sistema de encofrado para columna circular.
Montaje y desmontaje de sistema de encofrado desechable, para formación de columna circular de hormigón armado de 35 cm de diámetro medio, con acabado para revestir en planta de hasta 3 m de altura libre, formado por: superficie encofrante de moldes cilíndricos de bandas de papel kraft, aluminio y polietileno, de un solo uso y estructura soporte vertical de puntales metálicos, amortizables en 150 usos.
Incluye: Replanteo. Montaje del sistema de encofrado. Desmontaje del sistema de encofrado.
Criterio de cómputo de proyecto: Superficie de encofrado en contacto con el hormigón, medida según documentación gráfica de Proyecto.
Criterio de cómputo de obra: Se medirá la superficie de encofrado en contacto con el hormigón realmente ejecutada según especificaciones de Proyecto.

| Código | Ud | Descripción | Rendimiento | Precio | Importe |
|---|---|---|---|---|---|
| mt08tub020ae | m² | Molde cilíndrico desechable, de bandas de papel kraft, aluminio y polietileno en espiral, para encofrado de columnas de hormigón, de hasta 3 m de altura y 35 cm de diámetro medio, para acabado no visto del hormigón. Incluso accesorios de montaje. (material) | 1.000 | 334.14 | 334.14 |
| mt50spa081a | Ud | Puntal metálico telescópico, de hasta 3 m de altura. (material) | 0.007 | 323.67 | 2.27 |
| mo044 | h | Oficial armador de encofrados. (mano de obra) | 0.219 | 33849.77 | 7413.10 |
| mo091 | h | Medio oficial armador de encofrados. (mano de obra) | 0.219 | 25286.39 | 5537.72 |
| % | % | Herramientas | 2 % | 13287.23 | 265.74 |
|  |  | Costes directos |  |  | 13552.97 |
