# Losa compuesta de placa colaborante

- Propiedad del archivo: CYPE INGENIEROS, S.A.
- Formato: FIEBDC-3/2002
- Ámbito geográfico: Argentina
- Divisa: ARS
- Costes indirectos: 3.00 %
- Gastos generales: 13.00 %
- Beneficio industrial: 6.00 %
- IVA: 21.00 %

## E Estructuras

### EH Hormigón armado

#### EHX Losas con chapa metálica

**EHX005** m² Losa compuesta de placa colaborante.
Losa compuesta de 10 cm de altura, de placa colaborante de acero galvanizado con forma acanalada, de 0,80 mm de espesor, 63,50 mm de altura de perfil y 316,67 mm de intereje, 10 conectores soldados de acero galvanizado, de 19 mm de diámetro y 81 mm de altura y hormigón armado realizada con hormigón H-21, condición de exposición no agresiva, tamaño máximo del agregado 19,0 mm, ámbito de consistencia A-3, elaborado, y colado con bomba, volumen total de hormigón 0,062 m³/m²; acero ADN 420, con una cuantía total de 1 kg/m²; y malla soldada Q 55 de acero AM 500 N; apoyado todo ello sobre estructura metálica. Incluso piezas angulares para remates perimetrales y de voladizos, tornillos para fijación de las chapas, alambre de atar, separadores y agente filmógeno, para el curado de hormigones y morteros.
Criterio de valoración económica: El precio incluye el corte, doblado y armado del acero en el obrador y el montaje en el lugar definitivo de su colocación en obra, pero no incluye la estructura metálica.
Incluye: Replanteo. Montaje de las chapas. Fijación de las chapas y resolución de los apoyos. Fijación de los conectores a las chapas, mediante soldadura. Colocación de armaduras con separadores homologados. Colado y compactación del hormigón. Reglado y nivelación de la superficie de acabado. Curado del hormigón.
Criterio de cómputo de proyecto: Superficie medida en verdadera magnitud, según documentación gráfica de Proyecto, deduciendo los huecos de superficie mayor de 6 m².
Criterio de cómputo de obra: Se medirá, en verdadera magnitud, la superficie realmente ejecutada según especificaciones de Proyecto, deduciendo los huecos de superficie mayor de 6 m².

| Código | Ud | Descripción | Rendimiento | Precio | Importe |
|---|---|---|---|---|---|
| mt07pcl010ckmja | m² | Perfil de chapa de acero galvanizado con forma acanalada, de 0,8 mm de espesor, 63,5 mm de altura de perfil y 316,67 mm de intereje, 8 a 9 kg/m² y un momento de inercia de 70 a 80 cm4. (material) | 1.050 | 390.40 | 409.92 |
| mt07pcl020 | m | Pieza angular de chapa de acero galvanizado, para remates perimetrales y de voladizos. (material) | 0.040 | 344.94 | 13.80 |
| mt07pcl030 | Ud | Tornillo autotaladrante rosca-chapa, para fijación de chapas. (material) | 6.000 | 4.38 | 26.28 |
| mt07aco020i | Ud | Separador homologado para losas. (material) | 3.000 | 1.11 | 3.33 |
| mt07aco090b | kg | Acero en barras nervuradas, ADN 420, de varios diámetros, según IRAM-IAS U 500-528. (material) | 1.050 | 34.16 | 35.87 |
| mt08var050 | kg | Alambre galvanizado para atar, de 1,30 mm de diámetro. (material) | 0.029 | 19.03 | 0.55 |
| mt07ame080bbd | m² | Malla soldada Q 55 separación 250x250 mm, con alambres longitudinales de 4,2 mm de diámetro y alambres transversales de 4,2 mm de diámetro, acero AM 500 N, según IRAM-IAS U 500-06. (material) | 1.150 | 31.99 | 36.79 |
| mt10haf071alc | m³ | Hormigón H-21, condición de exposición no agresiva, tamaño máximo del agregado 19 mm, ámbito de consistencia A-3, elaborado, según CIRSOC 201 1982. (material) | 0.065 | 2456.16 | 159.65 |
| mt07cem040a | Ud | Conector de acero galvanizado con cabeza de disco, de 19 mm de diámetro y 81 mm de altura, para fijar a estructura de acero mediante soldadura a la placa colaborante. (material) | 10.000 | 19.27 | 192.70 |
| mt08cur020a | l | Agente filmógeno, para el curado de hormigones y morteros. (material) | 0.150 | 19.81 | 2.97 |
| mq06bhe010 | h | Camión bomba estacionado en obra, para bombeo de hormigón. (maquinaria) | 0.007 | 48905.25 | 342.34 |
| mq08sol030 | h | Equipo y elementos auxiliares para soldadura de conectores. (maquinaria) | 0.580 | 5054.50 | 2931.61 |
| op00ciz020 |  | Cizalla para acero en barras nervuradas. | 1.000 | 0.00 | 0.00 |
| op00ata010 |  | Atadora de armadura. | 1.000 | 0.00 | 0.00 |
| op00lla010 |  | Llave de impacto. | 1.000 | 0.00 | 0.00 |
| au00auh040 |  | Vibrador de hormigón, eléctrico. | 1.000 | 0.00 | 0.00 |
| mo047 | h | Oficial montador de estructura metálica. (mano de obra) | 0.824 | 12397.13 | 10215.24 |
| mo094 | h | Medio oficial montador de estructura metálica. (mano de obra) | 0.319 | 9260.87 | 2954.22 |
| mo043 | h | Oficial armador de hierro. (mano de obra) | 0.046 | 12397.13 | 570.27 |
| mo090 | h | Medio oficial armador de hierro. (mano de obra) | 0.044 | 9260.87 | 407.48 |
| mo045 | h | Oficial armador en hormigón. (mano de obra) | 0.004 | 12397.13 | 49.59 |
| mo092 | h | Medio oficial armador en hormigón. (mano de obra) | 0.017 | 9260.87 | 157.43 |
| % | % | Herramientas | 2 % | 18510.04 | 370.20 |
|  |  | Costes directos |  |  | 18880.24 |
