# Reparación estructural de hormigón, con mortero de fraguado rápido a base de cemento

- Propiedad del archivo: CYPE INGENIEROS, S.A.
- Formato: FIEBDC-3/2002
- Ámbito geográfico: Argentina
- Divisa: ARS
- Costes indirectos: 3.00 %
- Gastos generales: 13.00 %
- Beneficio industrial: 6.00 %
- IVA: 21.00 %

## E Estructuras

### EH Hormigón armado

#### EHY Reparaciones

**EHY022** m² Reparación estructural de hormigón, con mortero de fraguado rápido a base de cemento.
Aplicación manual de mortero tixotrópico, de fraguado rápido (20 minutos) y retracción compensada, mortero tixotrópico, de fraguado rápido (20 minutos) con una resistencia a compresión a 28 días mayor o igual a 45 N/mm² y un módulo de elasticidad mayor o igual a 20000 N/mm², Euroclase A1 de reacción al fuego, compuesto por cementos especiales, agregados de granulometría seleccionada y aditivos, exento de cloruros, en capa de 15 mm de espesor medio, con acabado superficial fratasado con esponja o fratás, para reparación y refuerzo estructural de elemento de hormigón.
Incluye: Humectación de la superficie soporte. Preparación de la mezcla. Aplicación del producto. Perfilado de aristas. Curado.
Criterio de cómputo de proyecto: Superficie medida según documentación gráfica de Proyecto.
Criterio de cómputo de obra: Se medirá la superficie realmente ejecutada según especificaciones de Proyecto.

| Código | Ud | Descripción | Rendimiento | Precio | Importe |
|---|---|---|---|---|---|
| mt09red090b | kg | Mortero tixotrópico, de fraguado rápido (20 minutos) y retracción compensada, mortero tixotrópico, de fraguado rápido (20 minutos) con una resistencia a compresión a 28 días mayor o igual a 45 N/mm² y un módulo de elasticidad mayor o igual a 20000 N/mm², Euroclase A1 de reacción al fuego, compuesto por cementos especiales, agregados de granulometría seleccionada y aditivos, exento de cloruros. (material) | 25.050 | 19.26 | 482.46 |
| mt08aaa010a | m³ | Agua. (material) | 0.004 | 19.03 | 0.08 |
| mo020 | h | Oficial albañil especializado en trabajos de mampostería. (mano de obra) | 0.465 | 11912.66 | 5539.39 |
| mo113 | h | Ayudante de albañil especializado en trabajos de mampostería. (mano de obra) | 0.465 | 8579.62 | 3989.52 |
| % | % | Herramientas | 2 % | 10011.45 | 200.23 |
|  |  | Costes directos |  |  | 10211.68 |
