# Reparación del intradós de la losa

- Propiedad del archivo: CYPE INGENIEROS, S.A.
- Formato: FIEBDC-3/2002
- Ámbito geográfico: Argentina
- Divisa: ARS
- Costes indirectos: 3.00 %
- Gastos generales: 13.00 %
- Beneficio industrial: 6.00 %
- IVA: 21.00 %

## E Estructuras

### EH Hormigón armado

#### EHY Reparaciones

**EHY070** m² Reparación del intradós de la losa.
Reparación del intradós de la losa mediante la sustitución de las partes rotas o fisuradas de los bloques para losa por tablero cerámico hueco machihembrado, para revestir, 50x20x3 cm, con las testas rectas, asentado con mortero de cemento, confeccionado en obra, dosificación 1:6, de fraguado rápido.
Criterio de valoración económica: El precio incluye la eliminación de las partes de bloque para losa que permanezcan inestables.
Incluye: Preparación de la superficie soporte. Colocación del tablero cerámico. Limpieza. Retirada y acopio de escombros. Carga manual de escombros sobre camión o contenedor.
Criterio de cómputo de proyecto: Superficie medida según documentación gráfica de Proyecto.
Criterio de cómputo de obra: Se medirá la superficie realmente ejecutada según especificaciones de Proyecto.

| Código | Ud | Descripción | Rendimiento | Precio | Importe |
|---|---|---|---|---|---|
| mt04lvg020a | Ud | Tablero cerámico hueco machihembrado, para revestir, 50x20x3 cm, con las testas rectas. (material) | 12.000 | 9.62 | 115.44 |
| mt08aaa010a | m³ | Agua. (material) | 0.006 | 25.22 | 0.15 |
| mt01arg005a | t | Arena de cantera, para mortero preparado en obra. (material) | 0.016 | 283.70 | 4.54 |
| mt08cem000g | kg | Cemento gris en sacos. (material) | 2.500 | 4.84 | 12.10 |
| mt09var040 | kg | Acelerante de fraguado, exento de cloruros, para morteros y hormigones masivos. (material) | 0.200 | 19.33 | 3.87 |
| mq06hor010 | h | Hormigonera eléctrica con una capacidad de amasado de 160 l. (maquinaria) | 0.008 | 2426.58 | 19.41 |
| mo020 | h | Oficial albañil especializado en trabajos de mampostería. (mano de obra) | 0.798 | 32526.94 | 25956.50 |
| mo113 | h | Ayudante de albañil especializado en trabajos de mampostería. (mano de obra) | 0.904 | 23426.25 | 21177.33 |
| % | % | Herramientas | 2 % | 47289.34 | 945.79 |
|  |  | Costes directos |  |  | 48235.13 |
