# Tratamiento contra la carcoma en elemento estructural de madera

- Propiedad del archivo: CYPE INGENIEROS, S.A.
- Formato: FIEBDC-3/2002
- Ámbito geográfico: Argentina
- Divisa: ARS
- Costes indirectos: 3.00 %
- Gastos generales: 13.00 %
- Beneficio industrial: 6.00 %
- IVA: 21.00 %

## E Estructuras

### EM Madera

#### EMU Tratamientos preventivos y curativos

**EMU010** m² Tratamiento contra la carcoma en elemento estructural de madera.
Tratamiento preventivo contra la carcoma en elemento estructural de madera, mediante la aplicación, con brocha, pincel o pistola, de dos manos, de 0,2 l/m² cada una, de líquido protector. Incluso eliminación previa de los materiales que recubren el elemento a tratar, protección de los elementos del entorno.
Incluye: Protección de los elementos del entorno. Aplicación del tratamiento con brocha.
Criterio de cómputo de proyecto: Superficie medida según documentación gráfica de Proyecto.
Criterio de cómputo de obra: Se medirá la superficie realmente ejecutada según especificaciones de Proyecto.

| Código | Ud | Descripción | Rendimiento | Precio | Importe |
|---|---|---|---|---|---|
| mt27tlr030 | l | Líquido protector incoloro para tratamiento anticarcoma de elementos de madera, para aplicar con brocha, pincel o pistola, o mediante inyección o inmersión. (material) | 0.400 | 120.18 | 48.07 |
| mo038 | h | Oficial pintor. (mano de obra) | 0.053 | 11912.66 | 631.37 |
| mo076 | h | Medio oficial pintor. (mano de obra) | 0.532 | 8905.02 | 4737.47 |
| % | % | Herramientas | 2 % | 5416.91 | 108.34 |
|  |  | Costes directos |  |  | 5525.25 |
