# Pilastra

- Propiedad del archivo: CYPE INGENIEROS, S.A.
- Formato: FIEBDC-3/2002
- Ámbito geográfico: Argentina
- Divisa: ARS
- Costes indirectos: 3.00 %
- Gastos generales: 13.00 %
- Beneficio industrial: 6.00 %
- IVA: 21.00 %

## F Fachadas y tabiques

### FD Defensas

#### FDB Balaustradas

**FDB020** Ud Pilastra.
Pilastra prefabricada de hormigón para balaustrada de sección cuadrada de 25x25x70 cm, colocada en cerramientos y recibida con mortero de cemento y cal, confeccionado en obra, dosificación 1:1:7. Incluso remate en forma de pirámide de 30x30x40 cm, replanteo, nivelación, rejuntado y limpieza.
Incluye: Limpieza y preparación del borde de apoyo. Replanteo, presentación y montaje en seco de las piezas. Colocación de las piezas de remate. Rejuntado y perfilado de juntas con mortero de cemento.
Criterio de cómputo de proyecto: Número de unidades previstas, según documentación gráfica de Proyecto.
Criterio de cómputo de obra: Se medirá el número de unidades realmente ejecutadas según especificaciones de Proyecto.

| Código | Ud | Descripción | Rendimiento | Precio | Importe |
|---|---|---|---|---|---|
| mt20bhp040a | Ud | Columna cuadrado prefabricado de hormigón blanco para balaustrada, 25x25x70 cm, incluso base. (material) | 1.000 | 320.70 | 320.70 |
| mt20bhp060w | Ud | Remate piramidal prefabricado de hormigón blanco para pilastra de balaustrada, 30x30x40 cm. (material) | 1.000 | 123.29 | 123.29 |
| mt08aaa010a | m³ | Agua. (material) | 0.006 | 19.03 | 0.11 |
| mt01arg005a | t | Arena de cantera, para mortero preparado en obra. (material) | 0.002 | 221.35 | 0.44 |
| mt08cem041g | kg | Cemento blanco en sacos. (material) | 0.250 | 3.05 | 0.76 |
| mt08cal011a | kg | Cal aérea hidratada, con un contenido total de óxido de calcio y óxido de magnesio mayor o igual al 90%, en sacos. (material) | 0.250 | 5.54 | 1.39 |
| mq06hor010 | h | Hormigonera eléctrica con una capacidad de amasado de 160 l. (maquinaria) | 0.006 | 886.15 | 5.32 |
| op00amo010 |  | Amoladora o radial. | 1.000 | 0.00 | 0.00 |
| mo020 | h | Oficial albañil especializado en trabajos de mampostería. (mano de obra) | 0.249 | 11912.66 | 2966.25 |
| mo113 | h | Ayudante de albañil especializado en trabajos de mampostería. (mano de obra) | 0.259 | 8579.62 | 2222.12 |
| % | % | Herramientas | 2 % | 5640.38 | 112.81 |
|  |  | Costes directos |  |  | 5753.19 |
