# Baranda de escalera, de acero inoxidable

- Propiedad del archivo: CYPE INGENIEROS, S.A.
- Formato: FIEBDC-3/2002
- Ámbito geográfico: Argentina
- Divisa: ARS
- Costes indirectos: 3.00 %
- Gastos generales: 13.00 %
- Beneficio industrial: 6.00 %
- IVA: 21.00 %

## F Fachadas y tabiques

### FD Defensas

#### FDD Barandas y pasamanos

**FDD115** m Baranda de escalera, de acero inoxidable.
Baranda de acero inoxidable AISI 304 de 100 cm de altura, compuesta de pasamanos de 50 mm de diámetro sujeto a montantes verticales de 40x40 mm dispuestos cada 120 cm y entrepaño de 3 barrotes macizos horizontales de 12 mm de diámetro soldados a los montantes, para escalera recta de un tramo. Incluso pletinas para fijación mediante atornillado en obra de mampostería con tarugos de nylon y tornillos de acero. Elaborada en taller y montada en obra. Totalmente terminada y lista para pintar.
Incluye: Replanteo de los puntos de fijación. Aplomado y nivelación. Resolución de las uniones entre tramos. Resolución de las uniones al paramento.
Criterio de cómputo de proyecto: Longitud medida a ejes en verdadera magnitud, según documentación gráfica de Proyecto.
Criterio de cómputo de obra: Se medirá, en verdadera magnitud, a ejes, la longitud realmente ejecutada según especificaciones de Proyecto.

| Código | Ud | Descripción | Rendimiento | Precio | Importe |
|---|---|---|---|---|---|
| mt26aaa033a | Ud | Anclaje mecánico con tarugo de nylon y tornillo de acero galvanizado, de cabeza avellanada. (material) | 2.000 | 4.57 | 9.14 |
| mt26dbe310a | m | Baranda de acero inoxidable AISI 304 de 100 cm de altura, compuesta de pasamanos de 50 mm de diámetro sujeto a montantes verticales de 40x40 mm dispuestos cada 120 cm y entrepaño de 3 barrotes macizos horizontales de 12 mm de diámetro soldados a los montantes, para una escalera recta de un tramo. (material) | 1.000 | 3461.11 | 3461.11 |
| mq08sol020 | h | Equipo y elementos auxiliares para soldadura eléctrica. (maquinaria) | 0.116 | 2408.28 | 279.36 |
| op00tal010 |  | Taladro. | 1.000 | 0.00 | 0.00 |
| op00ato010 |  | Atornillador. | 1.000 | 0.00 | 0.00 |
| op00amo010 |  | Amoladora o radial. | 1.000 | 0.00 | 0.00 |
| mo018 | h | Oficial herrero. (mano de obra) | 0.643 | 34408.30 | 22124.54 |
| mo059 | h | Medio oficial herrero. (mano de obra) | 0.386 | 25436.75 | 9818.59 |
| % | % | Herramientas | 2 % | 35692.74 | 713.85 |
|  |  | Costes directos |  |  | 36406.59 |
