# Hoja de tabique interior, de mampostería de ladrillo cerámico para revestir

- Propiedad del archivo: CYPE INGENIEROS, S.A.
- Formato: FIEBDC-3/2002
- Ámbito geográfico: Argentina
- Divisa: ARS
- Costes indirectos: 3.00 %
- Gastos generales: 13.00 %
- Beneficio industrial: 6.00 %
- IVA: 21.00 %

## F Fachadas y tabiques

### FF Mampostería no estructural

#### FFQ Hoja para revestir en tabique

**FFQ010** m² Hoja de tabique interior, de mampostería de ladrillo cerámico para revestir.
Hoja de tabique interior, de 8 cm de espesor, de mampostería de ladrillo cerámico con huecos horizontales, para revestir, 8x18x33 cm, con juntas de 10 mm de espesor, recibida con mortero de cemento confeccionado en obra, con 250 kg/m³ de cemento, color gris, dosificación 1:6, suministrado en sacos. Formación de los dinteles mediante ladrillos cortados con armadura y macizado de hormigón.
Incluye: Replanteo y trazado en la losa de los tabiques a realizar. Marcado en las columnas de los niveles de referencia general de planta y de nivel de piso terminado. Colocación y aplomado de miras de referencia. Tendido de hilos entre miras. Preparación del mortero. Colocación de las piezas por hiladas a nivel. Realización de todos los trabajos necesarios para la resolución de los huecos. Encuentros de la mampostería con fachadas, columnas y tabiques. Encuentro de la mampostería con la losa superior. Limpieza del paramento.
Criterio de cómputo de proyecto: Superficie medida según documentación gráfica de Proyecto, sin duplicar esquinas ni encuentros, deduciendo los huecos de superficie mayor de 3 m². En los huecos que no se deduzcan, están incluidos los trabajos de realizar la superficie interior del hueco.
Criterio de cómputo de obra: Se medirá la superficie realmente ejecutada según especificaciones de Proyecto, sin duplicar esquinas ni encuentros, deduciendo los huecos de superficie mayor de 3 m². En los huecos que no se deduzcan, están incluidos los trabajos de realizar la superficie interior del hueco.

| Código | Ud | Descripción | Rendimiento | Precio | Importe |
|---|---|---|---|---|---|
| mt04lha010ee | Ud | Ladrillo cerámico con huecos horizontales, para revestir, 8x18x33 cm; con el precio incrementado el 20% en concepto de piezas especiales: zunchos. Según IRAM 12502. (material) | 17.000 | 7.89 | 134.13 |
| mt08aaa010a | m³ | Agua. (material) | 0.010 | 19.03 | 0.19 |
| mt01arg005a | t | Arena de cantera, para mortero preparado en obra. (material) | 0.012 | 221.35 | 2.66 |
| mt08cem000g | kg | Cemento gris en sacos. (material) | 2.016 | 3.65 | 7.36 |
| mt07aco090b | kg | Acero en barras nervuradas, ADN 420, de varios diámetros, según IRAM-IAS U 500-528. (material) | 0.150 | 34.16 | 5.12 |
| mt01arg000g | m³ | Arena cribada. (material) | 0.001 | 653.61 | 0.65 |
| mt01arg001gh | m³ | Agregado grueso homogeneizado, de tamaño máximo 5/15 mm. (material) | 0.001 | 676.69 | 0.68 |
| mq06hor010 | h | Hormigonera eléctrica con una capacidad de amasado de 160 l. (maquinaria) | 0.006 | 886.15 | 5.32 |
| op00amo010 |  | Amoladora o radial. | 1.000 | 0.00 | 0.00 |
| mo021 | h | Oficial albañil especializado en trabajos de mampostería especializado en trabajos de mampostería. (mano de obra) | 0.657 | 11912.66 | 7826.62 |
| mo114 | h | Ayudante de albañil especializado en trabajos de mampostería especializado en trabajos de mampostería. (mano de obra) | 0.422 | 8579.62 | 3620.60 |
| % | % | Herramientas | 2 % | 11603.33 | 232.07 |
|  |  | Costes directos |  |  | 11835.40 |
