# Fachada ligera de placas. Sistema Aquapanel Outdoor "KNAUF"

- Propiedad del archivo: CYPE INGENIEROS, S.A.
- Formato: FIEBDC-3/2002
- Ámbito geográfico: Argentina
- Divisa: ARS
- Costes indirectos: 3.00 %
- Gastos generales: 13.00 %
- Beneficio industrial: 6.00 %
- IVA: 21.00 %

## F Fachadas y tabiques

### FL Fachadas ligeras

#### FLY Sistemas de fachada ligera

**FLY010** m² Fachada ligera de placas. Sistema Aquapanel Outdoor "KNAUF".
Fachada ligera de placas. Sistema Aquapanel Outdoor WM311C.es "KNAUF" con DAU nº 09/052 F, formado por: ESTRUCTURA EXTERIOR: estructura metálica de acero Z4 (Z450) galvanizado especial de canales horizontales de 100/40/0,7 mm GRC 0,70 y montantes verticales de 100/50/1 mm GRC 1 con una modulación de 400 mm y disposición normal "N"; AISLAMIENTO EXTERIOR: panel rígido de lana mineral, no revestido de doble densidad, de 90 mm de espesor, resistencia térmica 2,6 m²K/W, conductividad térmica 0,034 W/(mK), colocado entre los montantes de la estructura portante; PLACA EXTERIOR: placa de cemento Portland Aquapanel Outdoor "KNAUF" de 12,5x1200x2400 mm, revestida con una capa de fibra de vidrio embebida en ambas caras; ESTRUCTURA INTERIOR: estructura metálica de acero galvanizado de canales horizontales de 48/30 y montantes verticales de 48/35 con una modulación de 400 mm y disposición normal "N"; AISLAMIENTO INTERIOR: panel semirrígido de lana mineral, de 40 mm de espesor, resistencia térmica 1,2 m²K/W, conductividad térmica 0,033 W/(mK), colocado entre los montantes de la estructura portante; PLACAS INTERIORES: dos placas de yeso laminado (una placa Standard (A) de 12,5 mm de espesor y una placa Standard + Aluminio (BV) de 15 mm de espesor); IMPERMEABILIZACIÓN: lámina altamente transpirable, impermeable al agua de lluvia, Tyvek StuccoWrap, fijada a los montantes de la estructura metálica por la cara exterior; REVESTIMIENTO EXTERIOR: capa base de mortero Aquapanel Outdoor armado con malla de fibra de vidrio Aquapanel Outdoor y capa de acabado de mortero GRC acabado pétreo, sobre imprimación Fondo Pétreo GRC. Incluso banda acústica, tornillería para la fijación de las placas, fijaciones para el anclaje de los perfiles, pasta de agarre Perlfix, para el sellado de encuentros perimetrales, pasta Jointfiller 24H "KNAUF" y cinta "KNAUF", para el tratamiento de juntas entre placas interiores, mortero Aquapanel Outdoor "KNAUF" y cinta Aquapanel "KNAUF", para el tratamiento de juntas entre placas exteriores, perfil de PVC con malla de fibra de vidrio antiálcalis, "KNAUF", para remate de dinteles, y cinta adhesiva de doble cara para la fijación de la lámina altamente transpirable.
Criterio de valoración económica: El precio incluye la resolución de huecos de fachada.
Incluye: Replanteo de la estructura metálica en suelo y techo. Nivelación y limpieza de la base. Colocación de la banda acústica. Fijación de la estructura metálica exterior. Corte y preparación del aislamiento a colocar entre los montantes. Paso de instalaciones. Colocación del aislamiento exterior. Fijación de la estructura metálica interior. Colocación del aislamiento interior. Colocación y atornillado a la estructura de las placas interiores. Tratamiento de juntas entre placas interiores. Colocación, aplomado y nivelación de marcos. Colocación de la impermeabilización. Colocación y atornillado a la estructura de las placas exteriores. Tratamiento de juntas entre placas exteriores. Realización de todos los trabajos necesarios para la resolución de los huecos. Colocación del perfil para remate de dinteles. Extendido de la capa de mortero base y colocación de la malla. Aplicación de la capa de imprimación. Aplicación de la capa de mortero. Resolución de puntos singulares.
Criterio de cómputo de proyecto: Superficie medida según documentación gráfica de Proyecto, sin duplicar esquinas ni encuentros, deduciendo los huecos de superficie mayor de 3 m².
Criterio de cómputo de obra: Se medirá la superficie realmente ejecutada según especificaciones de Proyecto, sin duplicar esquinas ni encuentros, deduciendo los huecos de superficie mayor de 3 m².

| Código | Ud | Descripción | Rendimiento | Precio | Importe |
|---|---|---|---|---|---|
| mt12pck020d | m | Banda acústica de dilatación, autoadhesiva, de espuma de poliuretano de celdas cerradas "KNAUF", de 3,2 mm de espesor y 95 mm de ancho, resistencia térmica 0,10 m²K/W, conductividad térmica 0,032 W/(mK). (material) | 1.200 | 7.18 | 8.62 |
| mt12pak020c | m | Canal 100/40/0,7 mm GRC 0,7 "KNAUF" de acero Z4 (Z450) galvanizado especial, para sistema Aquapanel Outdoor. (material) | 0.700 | 61.00 | 42.70 |
| mt12pak030ib | m | Montante 100/50/1 mm GRC 1 "KNAUF" de acero Z4 (Z450) galvanizado especial, para sistema Aquapanel Outdoor. (material) | 2.750 | 98.35 | 270.46 |
| mt16lra020ahm | m² | Panel rígido de lana mineral, no revestido de doble densidad, de 90 mm de espesor, resistencia térmica 2,6 m²K/W, conductividad térmica 0,034 W/(mK), impermeable al agua de lluvia, Euroclase A1 de reacción al fuego, capacidad de absorción de agua a corto plazo <=1 kg/m² y factor de resistencia a la difusión del vapor de agua 1,3. (material) | 1.050 | 33842.18 | 35534.29 |
| mt15mkv010 | m² | Lámina altamente transpirable impermeable al agua de lluvia, de polietileno tejido no hilado, Tyvek StuccoWrap "KNAUF", de 0,22 mm de espesor y 82 g/m², de 0,03 m de espesor de aire equivalente frente a la difusión de vapor de agua, (Euroclase E de reacción al fuego), para colocar en sistemas de cerramientos y revestimientos de fachadas Aquapanel, suministrada en rollos de 1,50x75 m. (material) | 1.100 | 5221.39 | 5743.53 |
| mt12pak010n | m² | Placa de cemento Portland Aquapanel Outdoor "KNAUF" de 12,5x1200x2400 mm, revestida con una capa de fibra de vidrio embebida en ambas caras. (material) | 1.000 | 314.75 | 314.75 |
| mt12pak040v | Ud | Tornillo autoperforante Aquapanel Maxi TB "KNAUF" 4,2x25. (material) | 20.000 | 0.22 | 4.40 |
| mt12psg220 | Ud | Fijación compuesta por tarugo y tornillo 5x27. (material) | 3.200 | 1.02 | 3.26 |
| mt12pck020b | m | Banda acústica de dilatación, autoadhesiva, de espuma de poliuretano de celdas cerradas "KNAUF", de 3,2 mm de espesor y 50 mm de ancho, resistencia térmica 0,10 m²K/W, conductividad térmica 0,032 W/(mK). (material) | 1.200 | 3.88 | 4.66 |
| mt12pfk020b | m | Canal 48/30 "KNAUF" de acero galvanizado. (material) | 0.700 | 21.27 | 14.89 |
| mt12pfk010b | m | Montante 48/35 "KNAUF" de acero galvanizado. (material) | 2.750 | 25.69 | 70.65 |
| mt16lra020ebm | m² | Panel semirrígido de lana mineral, de 40 mm de espesor, resistencia térmica 1,2 m²K/W, conductividad térmica 0,033 W/(mK), Euroclase A1 de reacción al fuego, capacidad de absorción de agua a corto plazo <=1 kg/m² y factor de resistencia a la difusión del vapor de agua 1,3. (material) | 1.050 | 12357.84 | 12975.73 |
| mt12ppk010aa | m² | Placa de yeso laminado A / - 1200 / longitud / 12,5 / con los bordes longitudinales afinados, Standard "KNAUF"; Euroclase A2-s1, d0 de reacción al fuego. (material) | 1.000 | 65.09 | 65.09 |
| mt12ppk010db | m² | Placa de yeso laminado BV / - 1200 / longitud / 15 / con los bordes longitudinales afinados, Standard + Aluminio "KNAUF"; Euroclase A2-s1, d0 de reacción al fuego. (material) | 1.000 | 154.14 | 154.14 |
| mt12ptk010cc | Ud | Tornillo autoperforante TN "KNAUF" 3,5x25. (material) | 9.000 | 0.14 | 1.26 |
| mt12ptk010cf | Ud | Tornillo autoperforante TN "KNAUF" 3,5x45. (material) | 18.000 | 0.23 | 4.14 |
| mt12pik015d | kg | Pasta de agarre Perlfix "KNAUF", de fraguado rápido (30 minutos), Euroclase A1 de reacción al fuego, rango de temperatura de trabajo de 5 a 30°C, para aplicación manual. (material) | 0.100 | 7.06 | 0.71 |
| mt12pik010e | kg | Pasta de juntas Jointfiller 24H "KNAUF", Euroclase A2-s1, d0 de reacción al fuego, rango de temperatura de trabajo de 5 a 30°C, para aplicación manual con cinta de juntas. (material) | 0.500 | 14.65 | 7.33 |
| mt12pck010a | m | Cinta microperforada de papel "KNAUF" de 50 mm de ancho. (material) | 1.600 | 0.70 | 1.12 |
| mt12pak060g | kg | Mortero de juntas Aquapanel Outdoor "KNAUF", color gris. (material) | 0.600 | 31.26 | 18.76 |
| mt12pak050d | m | Cinta de juntas Aquapanel "KNAUF". (material) | 2.100 | 5.86 | 12.31 |
| mt12pak085d | l | Imprimación incolora al siloxano GRC "KNAUF". (material) | 0.200 | 53.18 | 10.64 |
| mt12pak090g | kg | Mortero Aquapanel Outdoor "KNAUF", color blanco. (material) | 2.500 | 20.60 | 51.50 |
| mt12pak100g | m² | Malla de fibra de vidrio Aquapanel Outdoor "KNAUF", color blanco. (material) | 1.100 | 25.40 | 27.94 |
| mt12pak120 | kg | Imprimación a base de copolímeros acrílicos modificados Fondo Pétreo GRC "KNAUF", color a elegir, para mortero de acabado pétreo. (material) | 0.140 | 50.24 | 7.03 |
| mt12pak130 | kg | Mortero GRC "KNAUF", a base de copolímeros acrílicos modificados con siloxano, acabado pétreo, color a elegir. (material) | 2.500 | 55.85 | 139.63 |
| mt28fvk030 | m | Perfil de PVC con malla de fibra de vidrio antiálcalis, "KNAUF", para remate de dinteles, suministrado en barras de 2,5 m de longitud. (material) | 0.170 | 13.08 | 2.22 |
| mt15pdw100a | m | Cinta adhesiva de doble cara, con adhesivo acrílico, de 50 mm de ancho, con resistencia a los rayos UV, rango de temperatura de trabajo de -20 a 100°C, suministrada en rollos de 50 m de longitud. (material) | 1.100 | 1296.70 | 1426.37 |
| op00ato010 |  | Atornillador. | 1.000 | 0.00 | 0.00 |
| mo052 | h | Oficial montador de sistemas de fachadas prefabricadas. (mano de obra) | 0.802 | 33423.53 | 26805.67 |
| mo099 | h | Medio oficial montador de sistemas de fachadas prefabricadas. (mano de obra) | 0.802 | 24314.72 | 19500.41 |
| % | % | Herramientas | 2 % | 103224.21 | 2064.48 |
|  |  | Costes directos |  |  | 105288.69 |
