# Remate superior del encuentro entre losa y piel de vidrio

- Propiedad del archivo: CYPE INGENIEROS, S.A.
- Formato: FIEBDC-3/2002
- Ámbito geográfico: Argentina
- Divisa: ARS
- Costes indirectos: 3.00 %
- Gastos generales: 13.00 %
- Beneficio industrial: 6.00 %
- IVA: 21.00 %

## F Fachadas y tabiques

### FM Sistemas de piel de vidrio

#### FMR Remates

**FMR010** m Remate superior del encuentro entre losa y piel de vidrio.
Remate superior de encuentro de losa con piel de vidrio, formado por moldura de chapa plegada de acero galvanizado de 1,5 mm de espesor y 200 mm de desarrollo, para cubrir los anclajes de las losas y servir de soporte del contrapiso. Incluso cierre de estanqueidad con membrana impermeabilizante de caucho sintético EPDM de 2 mm de espesor, aplicada en frío y fijada al soporte mediante adhesivo de contacto, tornillería de acero galvanizado y sellado de junta perimetral entre la chapa y el cerramiento, con separador de EPDM y silicona.
Incluye: Limpieza de la superficie soporte. Replanteo y fijación mediante atornillado de la chapa sobre la losa. Aplicación del adhesivo. Colocación de la impermeabilización. Sellado de juntas y limpieza final.
Criterio de cómputo de proyecto: Longitud medida según documentación gráfica de Proyecto.
Criterio de cómputo de obra: Se medirá la longitud realmente ejecutada según especificaciones de Proyecto.

| Código | Ud | Descripción | Rendimiento | Precio | Importe |
|---|---|---|---|---|---|
| mt15dra025 | kg | Adhesivo de neopreno, para la unión de las membranas de EPDM al soporte. (material) | 1.100 | 5131.36 | 5644.50 |
| mt15dra020c | m² | Lámina de caucho EPDM, tipo II, espesor 2 mm, masa nominal 2,28 kg/m². (material) | 0.500 | 11543.21 | 5771.61 |
| mt25mco100a | m | Chapa plegada de acero galvanizado, de 1,5 mm de espesor y 200 mm de desarrollo. (material) | 1.050 | 36.89 | 38.73 |
| op00ato010 |  | Atornillador. | 1.000 | 0.00 | 0.00 |
| mo049 | h | Oficial montador de piel de vidrio. (mano de obra) | 0.739 | 12241.03 | 9046.12 |
| mo096 | h | Medio oficial montador de piel de vidrio. (mano de obra) | 0.739 | 8905.02 | 6580.81 |
| % | % | Herramientas | 2 % | 27081.77 | 541.64 |
|  |  | Costes directos |  |  | 27623.41 |
