# Perfil de transición entre pavimentos al mismo nivel, de aluminio

- Propiedad del archivo: CYPE INGENIEROS, S.A.
- Formato: FIEBDC-3/2002
- Ámbito geográfico: Argentina
- Divisa: ARS
- Costes indirectos: 3.00 %
- Gastos generales: 13.00 %
- Beneficio industrial: 6.00 %
- IVA: 21.00 %

## H Remates y ayudas

### HD Perfiles decorativos

#### HDS Perfiles para juntas entre pavimentos

**HDS031** m Perfil de transición entre pavimentos al mismo nivel, de aluminio.
Perfil de transición entre pavimentos al mismo nivel, de aluminio anodizado, con superficie lisa, de 40 mm de ancho y 4 mm de altura. COLOCACIÓN: con tornillos.
Incluye: Preparación de la superficie soporte. Replanteo. Corte y preparación. Colocación y fijación.
Criterio de cómputo de proyecto: Longitud medida según documentación gráfica de Proyecto. No se ha incrementado el cómputo por roturas y recortes, ya que en la descomposición se ha considerado un 5% más de piezas.
Criterio de cómputo de obra: Se medirá la longitud realmente ejecutada según especificaciones de Proyecto.

| Código | Ud | Descripción | Rendimiento | Precio | Importe |
|---|---|---|---|---|---|
| mt18jpc070ba | m | Perfil de transición entre pavimentos al mismo nivel, de aluminio anodizado, con superficie lisa, de 40 mm de ancho y 4 mm de altura, con taladros para atornillar a la superficie soporte y tornillos. (material) | 1.050 | 88.34 | 92.76 |
| mo023 | h | Oficial colocador de pisos. (mano de obra) | 0.064 | 11912.66 | 762.41 |
| % | % | Herramientas | 2 % | 855.17 | 17.10 |
|  |  | Costes directos |  |  | 872.27 |
