# Bota-aguas de piedra natural, de una sola pieza

- Propiedad del archivo: CYPE INGENIEROS, S.A.
- Formato: FIEBDC-3/2002
- Ámbito geográfico: Argentina
- Divisa: ARS
- Costes indirectos: 3.00 %
- Gastos generales: 13.00 %
- Beneficio industrial: 6.00 %
- IVA: 21.00 %

## H Remates y ayudas

### HR Remates de fachada

#### HRN De piedra natural

**HRN065** Ud Bota-aguas de piedra natural, de una sola pieza.
Bota-aguas de mármol Blanco Macael, de una sola pieza, de 500 mm de longitud, 200 mm de ancho y 20 mm de espesor, con goterón, cara y canto recto pulido y grava adherida a la superficie en su cara inferior, empotrado en las jambas; asentado con mortero de cemento, confeccionado en obra, con aditivo hidrófugo, dosificación 1:4; y rejuntado de las uniones con los muros con mortero de juntas especial para piedra natural.
Incluye: Preparación de las entregas laterales. Replanteo de la pieza. Corte de la pieza. Preparación y regularización del soporte. Colocación, aplomado, nivelación y alineación. Rejuntado y limpieza.
Criterio de cómputo de proyecto: Número de unidades previstas, según documentación gráfica de Proyecto.
Criterio de cómputo de obra: Se medirá el número de unidades realmente ejecutadas según especificaciones de Proyecto.

| Código | Ud | Descripción | Rendimiento | Precio | Importe |
|---|---|---|---|---|---|
| mt08aaa010a | m³ | Agua. (material) | 0.006 | 19.03 | 0.11 |
| mt01arg005a | t | Arena de cantera, para mortero preparado en obra. (material) | 0.008 | 221.35 | 1.77 |
| mt08cem000g | kg | Cemento gris en sacos. (material) | 1.900 | 3.65 | 6.94 |
| mt08adt010 | kg | Aditivo hidrófugo para impermeabilización de morteros u hormigones. (material) | 0.038 | 15.21 | 0.58 |
| mt20vmn015baa | Ud | Bota-aguas de mármol Blanco Macael, de una sola pieza, de hasta 800 mm de longitud, hasta 200 mm de ancho y 20 mm de espesor, con goterón, cara y canto recto pulido y grava adherida a la superficie en su cara inferior. (material) | 1.000 | 104.23 | 104.23 |
| mt09mcr220 | kg | Mortero de rejuntado para revestimientos, interiores o exteriores, de piedra natural, pulida o para pulir, compuesto de cemento, agregados a base de polvo de mármol, pigmentos resistentes a los álcalis y aditivos especiales. (material) | 0.014 | 23.51 | 0.33 |
| mq06hor010 | h | Hormigonera eléctrica con una capacidad de amasado de 160 l. (maquinaria) | 0.006 | 886.15 | 5.32 |
| mo020 | h | Oficial albañil especializado en trabajos de mampostería. (mano de obra) | 0.276 | 11912.66 | 3287.89 |
| mo113 | h | Ayudante de albañil especializado en trabajos de mampostería. (mano de obra) | 0.326 | 8579.62 | 2796.96 |
| % | % | Herramientas | 2 % | 6204.13 | 124.08 |
|  |  | Costes directos |  |  | 6328.21 |
