# Escalonado de escalera

- Propiedad del archivo: CYPE INGENIEROS, S.A.
- Formato: FIEBDC-3/2002
- Ámbito geográfico: Argentina
- Divisa: ARS
- Costes indirectos: 3.00 %
- Gastos generales: 13.00 %
- Beneficio industrial: 6.00 %
- IVA: 21.00 %

## H Remates y ayudas

### HY Ayudas de albañilería

#### HYO Para oficios

**HYO020** m Escalonado de escalera.
Escalonado de escalera con ladrillo cerámico hueco, asentado con mortero de cemento, confeccionado en obra, dosificación 1:6, sobre la losa o cáscara de escalera, como base para la posterior colocación del acabado de peldaños.
Incluye: Replanteo y trazado del escalonado en muros. Tendido de cordel entre el primer peldaño y el último. Limpieza y humectación de la losa. Formación del escalonado.
Criterio de cómputo de proyecto: Longitud de la arista formada por la huella y la tabica, medida según documentación gráfica de Proyecto.
Criterio de cómputo de obra: Se medirá, en la arista de intersección entre huella y tabica, la longitud realmente ejecutada según especificaciones de Proyecto.

| Código | Ud | Descripción | Rendimiento | Precio | Importe |
|---|---|---|---|---|---|
| mt04lvc010b | Ud | Ladrillo cerámico hueco doble, para revestir, 24x11,5x7 cm, densidad 780 kg/m³. (material) | 18.000 | 4.16 | 74.88 |
| mt08aaa010a | m³ | Agua. (material) | 0.006 | 25.22 | 0.15 |
| mt01arg005a | t | Arena de cantera, para mortero preparado en obra. (material) | 0.016 | 283.70 | 4.54 |
| mt08cem000g | kg | Cemento gris en sacos. (material) | 2.500 | 4.84 | 12.10 |
| mq06hor010 | h | Hormigonera eléctrica con una capacidad de amasado de 160 l. (maquinaria) | 0.008 | 2426.58 | 19.41 |
| mo020 | h | Oficial albañil especializado en trabajos de mampostería. (mano de obra) | 0.506 | 32526.94 | 16458.63 |
| mo077 | h | Medio oficial albañil especializado en trabajos de mampostería. (mano de obra) | 0.303 | 24314.72 | 7367.36 |
| % | % | Herramientas | 2 % | 23937.07 | 478.74 |
|  |  | Costes directos |  |  | 24415.81 |
