# Equipo de cabecera

- Propiedad del archivo: CYPE INGENIEROS, S.A.
- Formato: FIEBDC-3/2002
- Ámbito geográfico: Argentina
- Divisa: ARS
- Costes indirectos: 3.00 %
- Gastos generales: 13.00 %
- Beneficio industrial: 6.00 %
- IVA: 21.00 %

## I Instalaciones

### IA Audiovisuales

#### IAA Red de cables coaxiales

**IAA040** Ud Equipo de cabecera.
Equipo de cabecera, formado por: 9 amplificadores monocanal UHF, de 50 dB de ganancia; 1 amplificador multicanal UHF, de 50 dB de ganancia; 1 amplificador FM; 1 amplificador DAB, todos ellos con autoseparación en la entrada y automezcla en la salida (alojados en el RITS o RITU). Incluso fuente de alimentación, soporte, puentes de interconexión, cargas resistivas, repartidor, mezcladores y cuantos accesorios sean necesarios para su correcta instalación.
Incluye: Montaje, conexionado y comprobación de su correcto funcionamiento.
Criterio de cómputo de proyecto: Número de unidades previstas, según documentación gráfica de Proyecto.
Criterio de cómputo de obra: Se medirá el número de unidades realmente ejecutadas según especificaciones de Proyecto.

| Código | Ud | Descripción | Rendimiento | Precio | Importe |
|---|---|---|---|---|---|
| mt40eaf010cb | Ud | Amplificador monocanal UHF, de 50 dB de ganancia. (material) | 9.000 | 90338.47 | 813046.23 |
| mt40eaf010fd | Ud | Amplificador multicanal UHF, para amplificar hasta siete canales adyacentes, de 50 dB de ganancia. (material) | 1.000 | 89064.47 | 89064.47 |
| mt40eaf010ge | Ud | Amplificador FM, de 36 dB de ganancia. (material) | 1.000 | 69491.13 | 69491.13 |
| mt40eaf010lf | Ud | Amplificador DAB, de 50 dB de ganancia. (material) | 1.000 | 70649.32 | 70649.32 |
| mt40eaf045d | Ud | Fuente de alimentación, de 2500 mA de intensidad máxima a 12 Vcc de tensión. (material) | 1.000 | 140464.74 | 140464.74 |
| mt40eaf102d | Ud | Soporte metálico, con capacidad para 16 módulos y fuente de alimentación. (material) | 1.000 | 50821.18 | 50821.18 |
| mt40eaf110a | Ud | Puente de interconexión. (material) | 22.000 | 3764.10 | 82810.20 |
| mt40eaf100a | Ud | Carga resistiva de 75 Ohm, para cierre. (material) | 4.000 | 3046.03 | 12184.12 |
| mt40irt024a | Ud | Repartidor de 5-2400 MHz de 2 salidas, de 57x49x26 mm, 3,9 dB de pérdidas de inserción a 862 MHz y 5,1 dB de pérdidas de inserción a 2150 MHz, con conectores tipo "F". (material) | 1.000 | 3590.37 | 3590.37 |
| mt40irf024a | Ud | Mezclador de TV y FI, de 2 entradas, de 1,5 dB de pérdidas de inserción de TV y 2,3 dB de pérdidas de inserción de FI, con conectores tipo "F". (material) | 2.000 | 7945.15 | 15890.30 |
| mo001 | h | Oficial instalador de telecomunicaciones. (mano de obra) | 2.549 | 33423.53 | 85196.58 |
| mo056 | h | Medio oficial instalador de telecomunicaciones. (mano de obra) | 2.549 | 24268.44 | 61860.25 |
| % | % | Herramientas | 2 % | 1495068.89 | 29901.38 |
|  |  | Costes directos |  |  | 1524970.27 |
