# Termostato de zona

- Propiedad del archivo: CYPE INGENIEROS, S.A.
- Formato: FIEBDC-3/2002
- Ámbito geográfico: Argentina
- Divisa: ARS
- Costes indirectos: 3.00 %
- Gastos generales: 13.00 %
- Beneficio industrial: 6.00 %
- IVA: 21.00 %

## I Instalaciones

### IB Sistemas de climatización

#### IBZ Sistema Airzone

**IBZ005** Ud Termostato de zona.
Interfaz de control de usuario, Lite AZCE6LITECN "AIRZONE", pantalla de led, con botones táctiles capacitivos, de acero y cristal, conexión por cable, montaje en superficie, color negro, para control del encendido y apagado de la zona, control de la temperatura de consigna, en pasos de 1°C/2°F y lectura de la temperatura ambiente y de la humedad relativa de zona.
Incluye: Replanteo. Colocación y fijación. Conexionado.
Criterio de cómputo de proyecto: Número de unidades previstas, según documentación gráfica de Proyecto.
Criterio de cómputo de obra: Se medirá el número de unidades realmente ejecutadas según especificaciones de Proyecto.

| Código | Ud | Descripción | Rendimiento | Precio | Importe |
|---|---|---|---|---|---|
| mt42air652ab | Ud | Interfaz de control de usuario, Lite AZCE6LITECN "AIRZONE", pantalla de led, con botones táctiles capacitivos, de acero y cristal, conexión por cable, montaje en superficie, color negro, para control del encendido y apagado de la zona, control de la temperatura de consigna, en pasos de 1°C/2°F y lectura de la temperatura ambiente y de la humedad relativa de zona. (material) | 1.000 | 46749.39 | 46749.39 |
| mo005 | h | Oficial instalador de equipos de climatización. (mano de obra) | 0.117 | 12241.03 | 1432.20 |
| mo104 | h | Medio oficial instalador de equipos de climatización. (mano de obra) | 0.093 | 8888.07 | 826.59 |
| % | % | Herramientas | 2 % | 49008.18 | 980.16 |
|  |  | Costes directos |  |  | 49988.34 |
