# Termo eléctrico

- Propiedad del archivo: CYPE INGENIEROS, S.A.
- Formato: FIEBDC-3/2002
- Ámbito geográfico: Argentina
- Divisa: ARS
- Costes indirectos: 3.00 %
- Gastos generales: 13.00 %
- Beneficio industrial: 6.00 %
- IVA: 21.00 %

## I Instalaciones

### IC Calefacción, refrigeración, climatización y agua caliente sanitaria

#### ICA Agua caliente

**ICA010** Ud Termo eléctrico.
Termo eléctrico para el servicio de agua caliente sanitaria, resistencia envainada de esteatita, capacidad 50 l, potencia 1,6 kW, eficiencia energética clase C, perfil de consumo M, ajuste de temperatura de 30°C a 80°C, de 440 mm de diámetro y 610 mm de altura, formado por cuba de acero vitrificado, aislamiento de espuma de poliuretano, ánodo de sacrificio de magnesio con indicador luminoso de su estado, válvula de seguridad y válvula de retención, con función de protección antiheladas. Incluso soporte y anclajes de fijación, válvula de seguridad antirretorno, llaves de corte de esfera, latiguillos flexibles, tanto en la entrada de agua como en la salida. Totalmente montado, conexionado y probado.
Incluye: Replanteo del aparato. Fijación en paramento mediante elementos de anclaje. Colocación del aparato y accesorios. Conexionado con las redes de conducción de agua, eléctrica y de tierra. Puesta en marcha.
Criterio de cómputo de proyecto: Número de unidades previstas, según documentación gráfica de Proyecto.
Criterio de cómputo de obra: Se medirá el número de unidades realmente ejecutadas según especificaciones de Proyecto.

| Código | Ud | Descripción | Rendimiento | Precio | Importe |
|---|---|---|---|---|---|
| mt38ted015a | Ud | Termo eléctrico para el servicio de agua caliente sanitaria, resistencia envainada de esteatita, capacidad 50 l, potencia 1,6 kW, eficiencia energética clase C, perfil de consumo M, ajuste de temperatura de 30°C a 80°C, de 440 mm de diámetro y 610 mm de altura, formado por cuba de acero vitrificado, aislamiento de espuma de poliuretano, ánodo de sacrificio de magnesio con indicador luminoso de su estado, válvula de seguridad y válvula de retención, con función de protección antiheladas. (material) | 1.000 | 105411.67 | 105411.67 |
| mt38tew010a | Ud | Latiguillo flexible de 20 cm y 1/2" de diámetro. (material) | 2.000 | 3280.66 | 6561.32 |
| mt37sve010b | Ud | Válvula de esfera de latón niquelado para roscar de 1/2". (material) | 2.000 | 58.93 | 117.86 |
| mt38www011 | Ud | Material auxiliar para instalaciones de agua caliente sanitaria (material) | 1.000 | 594.62 | 594.62 |
| mo008 | h | Oficial plomero. (mano de obra) | 0.895 | 12241.03 | 10955.72 |
| mo107 | h | Medio oficial plomero. (mano de obra) | 0.895 | 8888.07 | 7954.82 |
| % | % | Herramientas | 2 % | 131596.01 | 2631.92 |
|  |  | Costes directos |  |  | 134227.93 |
