# Taque subterráneo

- Propiedad del archivo: CYPE INGENIEROS, S.A.
- Formato: FIEBDC-3/2002
- Ámbito geográfico: Argentina
- Divisa: ARS
- Costes indirectos: 3.00 %
- Gastos generales: 13.00 %
- Beneficio industrial: 6.00 %
- IVA: 21.00 %

## I Instalaciones

### IC Calefacción, refrigeración, climatización y agua caliente sanitaria

#### ICD Combustible líquido

**ICD010** Ud Taque subterráneo.
Tanque homologado de gas oil subterráneo de chapa de acero, de simple pared contenido en cubeto, con una capacidad de 30000 litros, para consumos colectivos. Incluso medidor de nivel, interruptor de nivel, equipo de protección catódica, canalización hasta caldera con cañería de cobre de 18 mm de diámetro protegida con funda de caño de PVC, boca para la carga, cañería de ventilación, caño para la detección de fugas, tapa de registro, válvulas y accesorios de conexión, y elementos de protección según normativa. Totalmente montado, conexionado y probado. Sin incluir la obra civil.
Incluye: Descarga del tanque sobre la cama de arena. Montaje de válvulas y accesorios. Colocación de la boca para la carga y la tapa de registro. Colocación de la cañería de ventilación y del caño buzo. Colocación y fijación de la canalización hasta la caldera. Colocación del equipo de protección catódica. Conexión a la red de tierra.
Criterio de cómputo de proyecto: Número de unidades previstas, según documentación gráfica de Proyecto.
Criterio de cómputo de obra: Se medirá el número de unidades realmente ejecutadas según especificaciones de Proyecto.

| Código | Ud | Descripción | Rendimiento | Precio | Importe |
|---|---|---|---|---|---|
| mt38dep020G | Ud | Tanque de gasoil de chapa de acero, enterrado, de simple pared contenido en cubeto, con una capacidad de 30000 litros, para consumos colectivos. Tratamiento exterior: granallado SA 2 1/2 y acabado mediante capa de resina de poliuretano de 600 micras de espesor. Incluso elementos de protección según normativa. (material) | 1.000 | 2720896.45 | 2720896.45 |
| mt38dep022a | Ud | Indicador de nivel para tanque de combustibles líquidos. (material) | 1.000 | 72687.10 | 72687.10 |
| mt38dep023a | Ud | Interruptor de nivel para tanque de combustibles líquidos. (material) | 1.000 | 13635.23 | 13635.23 |
| mt38dep024c | Ud | Conjunto de boca para la carga, valvulería y accesorios de conexión para tanque de combustibles líquidos. (material) | 1.000 | 39593.45 | 39593.45 |
| mt38dep026a | Ud | Tapa de registro de 70x70 cm, de fundición, para inspección de depósito subterráneo de combustibles líquidos. Incluso accesorios. (material) | 1.000 | 35082.55 | 35082.55 |
| mt43tco010ca | m | Caño de cobre estirado en frío sin soldadura, diámetro D=16/18 mm y 1 mm de espesor. (material) | 29.200 | 28.59 | 834.83 |
| mt43tco010ha | m | Caño de cobre estirado en frío sin soldadura, diámetro D=51/54 mm y 1,5 mm de espesor. (material) | 3.000 | 143.07 | 429.21 |
| mt35aia090ad | m | Caño rígido de PVC, enchufable, curvable en caliente, de color negro, de 32 mm de diámetro nominal, para canalización fija en superficie. Resistencia a la compresión 1250 N, resistencia al impacto 2 julios, temperatura de trabajo -5°C hasta 60°C, con grado de protección IP547, propiedades eléctricas: aislante, no propagador de la llama. Incluso abrazaderas, elementos de sujeción y accesorios (curvas, manguitos, ramales a 90°, codos y curvas flexibles). (material) | 25.000 | 1276.87 | 31921.75 |
| mt38dep021q | Ud | Equipo de protección catódica para tanque de gasoil de chapa de acero, enterrado, de simple pared, con una capacidad de 30000 litros, para consumos colectivos. (material) | 1.000 | 152550.64 | 152550.64 |
| mq07gte010d | h | Grúa autopropulsada de brazo telescópico con una capacidad de elevación de 40 t y 35 m de altura máxima de trabajo. (maquinaria) | 4.010 | 22726.56 | 91133.51 |
| mo004 | h | Oficial calefaccionista. (mano de obra) | 15.837 | 12241.03 | 193861.19 |
| mo103 | h | Medio oficial calefaccionista. (mano de obra) | 15.837 | 8888.07 | 140760.36 |
| % | % | Herramientas | 2 % | 3493386.27 | 69867.73 |
|  |  | Costes directos |  |  | 3563254.00 |
