# Boca para la carga de tanque de combustible líquido

- Propiedad del archivo: CYPE INGENIEROS, S.A.
- Formato: FIEBDC-3/2002
- Ámbito geográfico: Argentina
- Divisa: ARS
- Costes indirectos: 3.00 %
- Gastos generales: 13.00 %
- Beneficio industrial: 6.00 %
- IVA: 21.00 %

## I Instalaciones

### IC Calefacción, refrigeración, climatización y agua caliente sanitaria

#### ICD Combustible líquido

**ICD105** Ud Boca para la carga de tanque de combustible líquido.
Boca para la carga de tanque de combustible líquido, de latón, de 2 1/2", colocada mediante unión roscada y alojada en hornacina con marco y puerta de poliéster (sin incluir la formación de la hornacina, ni la colocación del marco y la puerta). Totalmente montada, conexionada y probada.
Incluye: Replanteo. Montaje, colocación y fijación de la boca para la carga. Conexionado.
Criterio de cómputo de proyecto: Número de unidades previstas, según documentación gráfica de Proyecto.
Criterio de cómputo de obra: Se medirá el número de unidades realmente ejecutadas según especificaciones de Proyecto.

| Código | Ud | Descripción | Rendimiento | Precio | Importe |
|---|---|---|---|---|---|
| mt38dep003b | Ud | Boca para la carga, de latón, de 2 1/2", para roscar. (material) | 1.000 | 12016.94 | 12016.94 |
| mt43www060 | Ud | Marco y puerta de poliéster de 350x485 mm, con cerradura de triángulo y lengüetas para candado. (material) | 1.000 | 512.25 | 512.25 |
| mo004 | h | Oficial calefaccionista. (mano de obra) | 0.237 | 12241.03 | 2901.12 |
| mo103 | h | Medio oficial calefaccionista. (mano de obra) | 0.237 | 8888.07 | 2106.47 |
| % | % | Herramientas | 2 % | 17536.78 | 350.74 |
|  |  | Costes directos |  |  | 17887.52 |
