# Boca para la carga de tanque de combustible líquido

- Propiedad del archivo: CYPE INGENIEROS, S.A.
- Formato: FIEBDC-3/2002
- Ámbito geográfico: Argentina
- Divisa: ARS
- Costes indirectos: 3.00 %
- Gastos generales: 13.00 %
- Beneficio industrial: 6.00 %
- IVA: 21.00 %

## I Instalaciones

### IC Calefacción, refrigeración, climatización y agua caliente sanitaria

#### ICD Combustible líquido

**ICD105** Ud Boca para la carga de tanque de combustible líquido.
Boca para la carga de tanque de combustible líquido, de latón, de 3", colocada mediante unión roscada y alojada en cámara de inspección para recogida de derrames de polietileno de alta densidad. Totalmente montada, conexionada y probada.
Incluye: Replanteo. Colocación de la cámara de inspección. Montaje, colocación y fijación de la boca para la carga. Conexionado. Colocación de la tapa.
Criterio de cómputo de proyecto: Número de unidades previstas, según documentación gráfica de Proyecto.
Criterio de cómputo de obra: Se medirá el número de unidades realmente ejecutadas según especificaciones de Proyecto.

| Código | Ud | Descripción | Rendimiento | Precio | Importe |
|---|---|---|---|---|---|
| mt38dep003c | Ud | Boca para la carga, de latón, de 3", para roscar. (material) | 1.000 | 20087.89 | 20087.89 |
| mt38dep750a | Ud | Cámara de inspección para recogida de derrames, de polietileno de alta densidad, de 394 mm de diámetro y 381 mm de altura, con tapa de hierro fundido y válvula de drenaje. (material) | 1.000 | 91091.59 | 91091.59 |
| mo020 | h | Oficial albañil especializado en trabajos de mampostería. (mano de obra) | 0.237 | 11912.66 | 2823.30 |
| mo113 | h | Ayudante de albañil especializado en trabajos de mampostería. (mano de obra) | 0.237 | 8579.62 | 2033.37 |
| mo004 | h | Oficial calefaccionista. (mano de obra) | 0.237 | 12241.03 | 2901.12 |
| mo103 | h | Medio oficial calefaccionista. (mano de obra) | 0.237 | 8888.07 | 2106.47 |
| % | % | Herramientas | 2 % | 121043.74 | 2420.87 |
|  |  | Costes directos |  |  | 123464.61 |
