# Tanque de combustible líquido, no subterráneo, de chapa de acero

- Propiedad del archivo: CYPE INGENIEROS, S.A.
- Formato: FIEBDC-3/2002
- Ámbito geográfico: Argentina
- Divisa: ARS
- Costes indirectos: 3.00 %
- Gastos generales: 13.00 %
- Beneficio industrial: 6.00 %
- IVA: 21.00 %

## I Instalaciones

### IC Calefacción, refrigeración, climatización y agua caliente sanitaria

#### ICD Combustible líquido

**ICD125** Ud Tanque de combustible líquido, no subterráneo, de chapa de acero.
Tanque homologado de gas oil, no subterráneo, colocado en el interior del edificio, de chapa de acero, de simple pared, con una capacidad de 15000 litros, tratamiento exterior mediante granallado SA 2 1/2 y acabado mediante imprimación de epoxi-poliamida y poliuretano blanco. Incluso caño buzo de carga, interruptor de nivel, indicador de nivel, apoyos y elementos de protección según normativa. Totalmente montado, conexionado y probado. Sin incluir la obra civil, ni la toma de tierra.
Incluye: Colocación del depósito. Montaje de accesorios.
Criterio de cómputo de proyecto: Número de unidades previstas, según documentación gráfica de Proyecto.
Criterio de cómputo de obra: Se medirá el número de unidades realmente ejecutadas según especificaciones de Proyecto.

| Código | Ud | Descripción | Rendimiento | Precio | Importe |
|---|---|---|---|---|---|
| mt38dep001pa | Ud | Tanque homologado de combustible líquido, de superficie, de chapa de acero, de simple pared, de 1850 mm de diámetro y 6100 mm de longitud, con una capacidad de 15000 litros. Tratamiento exterior: granallado SA 2 1/2 y acabado mediante imprimación de epoxi-poliamida y poliuretano blanco. Incluso apoyos y elementos de protección según normativa. (material) | 1.000 | 3103322.87 | 3103322.87 |
| mt38dep004b | Ud | Caño buzo de carga, para tanque de combustible líquido de chapa de acero. (material) | 1.000 | 123311.77 | 123311.77 |
| mt38dep005b | Ud | Válvula reguladora de nivel, para tanque de combustible líquido de chapa de acero. (material) | 1.000 | 41090.66 | 41090.66 |
| mt38dep006a | Ud | Indicador de nivel con sonda, para tanque de combustible líquido de chapa de acero. (material) | 1.000 | 28978.26 | 28978.26 |
| mq04cag010a | h | Camión con grúa de hasta 6 t. (maquinaria) | 0.580 | 14225.67 | 8250.89 |
| mo004 | h | Oficial calefaccionista. (mano de obra) | 10.417 | 12241.03 | 127514.81 |
| mo103 | h | Medio oficial calefaccionista. (mano de obra) | 10.417 | 8888.07 | 92587.03 |
| % | % | Herramientas | 2 % | 3525056.29 | 70501.13 |
|  |  | Costes directos |  |  | 3595557.42 |
