# Válvula de retención

- Propiedad del archivo: CYPE INGENIEROS, S.A.
- Formato: FIEBDC-3/2002
- Ámbito geográfico: Argentina
- Divisa: ARS
- Costes indirectos: 3.00 %
- Gastos generales: 13.00 %
- Beneficio industrial: 6.00 %
- IVA: 21.00 %

## I Instalaciones

### IC Calefacción, refrigeración, climatización y agua caliente sanitaria

#### ICD Combustible líquido

**ICD135** Ud Válvula de retención.
Válvula de retención de latón para roscar de 1". Totalmente montada, conexionada y probada.
Incluye: Replanteo. Conexión de la válvula de retención.
Criterio de cómputo de proyecto: Número de unidades previstas, según documentación gráfica de Proyecto.
Criterio de cómputo de obra: Se medirá el número de unidades realmente ejecutadas según especificaciones de Proyecto.

| Código | Ud | Descripción | Rendimiento | Precio | Importe |
|---|---|---|---|---|---|
| mt38dep800d | Ud | Válvula de retención de latón para roscar de 1". (material) | 1.000 | 19237.47 | 19237.47 |
| mo004 | h | Oficial calefaccionista. (mano de obra) | 0.118 | 33423.53 | 3943.98 |
| mo103 | h | Medio oficial calefaccionista. (mano de obra) | 0.118 | 24268.44 | 2863.68 |
| % | % | Herramientas | 2 % | 26045.13 | 520.90 |
|  |  | Costes directos |  |  | 26566.03 |
