# Válvula de gas oil

- Propiedad del archivo: CYPE INGENIEROS, S.A.
- Formato: FIEBDC-3/2002
- Ámbito geográfico: Argentina
- Divisa: ARS
- Costes indirectos: 3.00 %
- Gastos generales: 13.00 %
- Beneficio industrial: 6.00 %
- IVA: 21.00 %

## I Instalaciones

### IC Calefacción, refrigeración, climatización y agua caliente sanitaria

#### ICD Combustible líquido

**ICD150** Ud Válvula de gas oil.
Válvula de esfera de latón niquelado para roscar de 1". Totalmente montada, conexionada y probada.
Incluye: Replanteo. Conexión de la válvula.
Criterio de cómputo de proyecto: Número de unidades previstas, según documentación gráfica de Proyecto.
Criterio de cómputo de obra: Se medirá el número de unidades realmente ejecutadas según especificaciones de Proyecto.

| Código | Ud | Descripción | Rendimiento | Precio | Importe |
|---|---|---|---|---|---|
| mt37sve010d | Ud | Válvula de esfera de latón niquelado para roscar de 1". (material) | 1.000 | 144.79 | 144.79 |
| mo004 | h | Oficial calefaccionista. (mano de obra) | 0.118 | 12241.03 | 1444.44 |
| mo103 | h | Medio oficial calefaccionista. (mano de obra) | 0.118 | 8888.07 | 1048.79 |
| % | % | Herramientas | 2 % | 2638.02 | 52.76 |
|  |  | Costes directos |  |  | 2690.78 |
