# Accesorio para cañería de distribución de agua para sistema de calefacción y refrigeración por techo radiante

- Propiedad del archivo: CYPE INGENIEROS, S.A.
- Formato: FIEBDC-3/2002
- Ámbito geográfico: Argentina
- Divisa: ARS
- Costes indirectos: 3.00 %
- Gastos generales: 13.00 %
- Beneficio industrial: 6.00 %
- IVA: 21.00 %

## I Instalaciones

### IC Calefacción, refrigeración, climatización y agua caliente sanitaria

#### ICE Emisores por agua para calefacción y refrigeración

**ICE024** Ud Accesorio para cañería de distribución de agua para sistema de calefacción y refrigeración por techo radiante.
Conjunto de piezas formado por racor de 10x10 mm de diámetro, para unión rápida entre paneles de techo refrigerante y 2 inserciones para conexión de caño de 10 mm de diámetro a racor.
Incluye: Colocación y fijación del accesorio.
Criterio de cómputo de proyecto: Número de unidades previstas, según documentación gráfica de Proyecto.
Criterio de cómputo de obra: Se medirá el número de unidades realmente ejecutadas según especificaciones de Proyecto.

| Código | Ud | Descripción | Rendimiento | Precio | Importe |
|---|---|---|---|---|---|
| mt38etu030a | Ud | Racor de 10x10 mm de diámetro, para unión rápida entre paneles de techo refrigerante. (material) | 1.000 | 3089.89 | 3089.89 |
| mt38etu040a | Ud | Inserción para conexión de caño de 10 mm de diámetro a racor. (material) | 2.000 | 763.28 | 1526.56 |
| mo103 | h | Medio oficial calefaccionista. (mano de obra) | 0.012 | 8888.07 | 106.66 |
| % | % | Herramientas | 2 % | 4723.11 | 94.46 |
|  |  | Costes directos |  |  | 4817.57 |
