# Sistema de calefacción y refrigeración por techo radiante, con cielorraso registrable

- Propiedad del archivo: CYPE INGENIEROS, S.A.
- Formato: FIEBDC-3/2002
- Ámbito geográfico: Argentina
- Divisa: ARS
- Costes indirectos: 3.00 %
- Gastos generales: 13.00 %
- Beneficio industrial: 6.00 %
- IVA: 21.00 %

## I Instalaciones

### IC Calefacción, refrigeración, climatización y agua caliente sanitaria

#### ICE Emisores por agua para calefacción y refrigeración

**ICE020** m² Sistema de calefacción y refrigeración por techo radiante, con cielorraso registrable.
Sistema de calefacción y refrigeración por techo radiante, compuesto por paneles refrigerantes, de grafito expandido, para cielorraso registrable, de 1200x600 mm, con circuitos integrados de caño de polietileno reticulado (PE-X) con barrera de oxígeno, de 10 mm de diámetro y 1,5 mm de espesor, cañería principal (desde el colector hasta la ramal a 90° de distribución) formada por caño de polietileno reticulado (PE-Xa) con barrera de oxígeno y capa de protección de polietileno (PE) modificado, de 20 mm de diámetro exterior y 2 mm de espesor y cañería de distribución formada por caño de polietileno reticulado (PE-Xa) con barrera de oxígeno, de 10 mm de diámetro exterior y 1,8 mm de espesor, suspendido de la losa con perfilería vista. Totalmente montado, conexionado y probado.
Criterio de valoración económica: El precio no incluye la estructura soporte.
Incluye: Colocación de los paneles. Replanteo de la cañería. Colocación y fijación de la cañería.
Criterio de cómputo de proyecto: Superficie útil, medida según documentación gráfica de Proyecto.
Criterio de cómputo de obra: Se medirá la superficie realmente ejecutada según especificaciones de Proyecto.

| Código | Ud | Descripción | Rendimiento | Precio | Importe |
|---|---|---|---|---|---|
| mt38etu005a | Ud | Panel refrigerante, de grafito expandido, para cielorraso registrable, de 1200x600 mm, con circuito integrado de caño de polietileno reticulado (PE-X) con barrera de oxígeno, de 10 mm de diámetro y 1,5 mm de espesor, con capa de absorción acústica de fibra de vidrio y carcasa metálica blanca, Euroclase C-s2, d0 de reacción al fuego. (material) | 1.389 | 51930.36 | 72131.27 |
| mt37tpu016a | m | Caño de polietileno reticulado (PE-Xa) con barrera de oxígeno, de 10 mm de diámetro exterior y 1,8 mm de espesor, según ISO 15875-2. (material) | 0.100 | 21.34 | 2.13 |
| mt37tpu012g | m | Caño de polietileno reticulado (PE-Xa) con barrera de oxígeno y capa de protección de polietileno (PE) modificado, de 20 mm de diámetro exterior y 2 mm de espesor, según ISO 15875-2. (material) | 0.100 | 35.31 | 3.53 |
| mt38etu030a | Ud | Racor de 10x10 mm de diámetro, para unión rápida entre paneles de techo refrigerante. (material) | 1.000 | 3089.89 | 3089.89 |
| mt38etu040a | Ud | Inserción para conexión de caño de 10 mm de diámetro a racor. (material) | 2.000 | 763.28 | 1526.56 |
| mt37tpu531b | Ud | Ramal a 90° con salida roscada hembra, de latón, de 20 mm x 1/2" x 20 mm. (material) | 1.000 | 107.11 | 107.11 |
| mt38etu037a | Ud | Racor con salida roscada macho, de latón, de 15 mm x 1/2". (material) | 1.000 | 4542.87 | 4542.87 |
| mt38etu035a | Ud | Manguito de 10x15 mm de diámetro. (material) | 1.000 | 4648.63 | 4648.63 |
| mo004 | h | Oficial calefaccionista. (mano de obra) | 0.118 | 12241.03 | 1444.44 |
| mo103 | h | Medio oficial calefaccionista. (mano de obra) | 0.059 | 8888.07 | 524.40 |
| % | % | Herramientas | 2 % | 88020.83 | 1760.42 |
|  |  | Costes directos |  |  | 89781.25 |
