# Caldera eléctrica, doméstica, para calefacción

- Propiedad del archivo: CYPE INGENIEROS, S.A.
- Formato: FIEBDC-3/2002
- Ámbito geográfico: Argentina
- Divisa: ARS
- Costes indirectos: 3.00 %
- Gastos generales: 13.00 %
- Beneficio industrial: 6.00 %
- IVA: 21.00 %

## I Instalaciones

### IC Calefacción, refrigeración, climatización y agua caliente sanitaria

#### ICI Calderas eléctricas

**ICI010** Ud Caldera eléctrica, doméstica, para calefacción.
Caldera mural eléctrica para calefacción, potencia de 10 kW, con tres escalones de potencia de 3,3, 6,6 y 10 kW, constituida por cuerpo de caldera, envolvente, vaso de expansión, bomba, termostato y todos aquellos componentes necesarios para su funcionamiento incorporados en su interior; incluso accesorios de fijación. Totalmente montada, conexionada y probada.
Incluye: Replanteo mediante plantilla. Colocación y fijación de la caldera y sus componentes. Nivelación de los elementos. Conexionado de los elementos a la red. Puesta en marcha.
Criterio de cómputo de proyecto: Número de unidades previstas, según documentación gráfica de Proyecto.
Criterio de cómputo de obra: Se medirá el número de unidades realmente ejecutadas según especificaciones de Proyecto.

| Código | Ud | Descripción | Rendimiento | Precio | Importe |
|---|---|---|---|---|---|
| mt38cme010a | Ud | Caldera mural eléctrica para calefacción, potencia de 10 kW, con tres escalones de potencia de 3,3, 6,6 y 10 kW, constituida por cuerpo de caldera, envolvente, vaso de expansión, bomba, termostato y todos aquellos componentes necesarios para su funcionamiento incorporados en su interior; incluso accesorios de fijación. (material) | 1.000 | 350046.30 | 350046.30 |
| mt38www010 | Ud | Material auxiliar para instalaciones de calefacción. (material) | 1.000 | 688.94 | 688.94 |
| mo004 | h | Oficial calefaccionista. (mano de obra) | 4.702 | 12241.03 | 57557.32 |
| mo103 | h | Medio oficial calefaccionista. (mano de obra) | 4.702 | 8888.07 | 41791.71 |
| % | % | Herramientas | 2 % | 450084.27 | 9001.69 |
|  |  | Costes directos |  |  | 459085.96 |
