# Conducto de doble pared de acero inoxidable, con aislamiento

- Propiedad del archivo: CYPE INGENIEROS, S.A.
- Formato: FIEBDC-3/2002
- Ámbito geográfico: Argentina
- Divisa: ARS
- Costes indirectos: 3.00 %
- Gastos generales: 13.00 %
- Beneficio industrial: 6.00 %
- IVA: 21.00 %

## I Instalaciones

### IC Calefacción, refrigeración, climatización y agua caliente sanitaria

#### ICO Sistemas de evacuación de los productos de la combustión

**ICO135** m Conducto de doble pared de acero inoxidable, con aislamiento.
Conducto para evacuación de los productos de la combustión, de la campana extractora industrial de cocina, formado por caño de doble pared con aislamiento y junta de estanqueidad, de 125 mm de diámetro interior, compuesto por pared interior de acero inoxidable AISI 304 y pared exterior de acero inoxidable AISI 304, con aislamiento de lana de roca entre paredes, de 30 mm de espesor y 100 kg/m³ de densidad, con junta de estanqueidad de silicona, resistencia al fuego EI 30 (ho/ve i<=>o), temperatura máxima de 200°C, presión de trabajo de hasta 500 Pa. Incluso accesorios, piezas especiales, módulos finales y material auxiliar para montaje y sujeción a la obra.
Incluye: Replanteo. Presentación de caños, accesorios, piezas especiales y módulos finales. Fijación del material auxiliar para montaje y sujeción a la obra. Montaje. Conexionado y comprobación de su correcto funcionamiento.
Criterio de cómputo de proyecto: Longitud medida desde el arranque del conducto hasta la parte superior del módulo final, según documentación gráfica de Proyecto.
Criterio de cómputo de obra: Se medirá, desde el arranque del conducto hasta la parte superior del módulo final, la longitud realmente ejecutada según especificaciones de Proyecto.

| Código | Ud | Descripción | Rendimiento | Precio | Importe |
|---|---|---|---|---|---|
| mt20din271a | Ud | Material auxiliar para montaje y sujeción a la obra de los caños de doble pared con aislamiento y junta de estanqueidad, de 125 mm de diámetro interior. (material) | 1.000 | 102.86 | 102.86 |
| mt20din270am | m | Caño de doble pared con aislamiento y junta de estanqueidad, de 125 mm de diámetro interior, compuesto por pared interior de acero inoxidable AISI 304 y pared exterior de acero inoxidable AISI 304, con aislamiento de lana de roca entre paredes, de 30 mm de espesor y 100 kg/m³ de densidad, con junta de estanqueidad de silicona, resistencia al fuego EI 30 (ho/ve i<=>o), temperatura máxima de 200°C, presión de trabajo de hasta 500 Pa, con el precio incrementado el 60% en concepto de accesorios, piezas especiales y módulos finales. (material) | 1.000 | 2742.99 | 2742.99 |
| mo004 | h | Oficial calefaccionista. (mano de obra) | 0.478 | 12241.03 | 5851.21 |
| mo103 | h | Medio oficial calefaccionista. (mano de obra) | 0.478 | 8888.07 | 4248.50 |
| % | % | Herramientas | 2 % | 12945.56 | 258.91 |
|  |  | Costes directos |  |  | 13204.47 |
