# Recuperador de calor y humedad aire-aire. Instalación en techo

- Propiedad del archivo: CYPE INGENIEROS, S.A.
- Formato: FIEBDC-3/2002
- Ámbito geográfico: Argentina
- Divisa: ARS
- Costes indirectos: 3.00 %
- Gastos generales: 13.00 %
- Beneficio industrial: 6.00 %
- IVA: 21.00 %

## I Instalaciones

### IC Calefacción, refrigeración, climatización y agua caliente sanitaria

#### ICR Sistemas de conducción de aire

**ICR115** Ud Recuperador de calor y humedad aire-aire. Instalación en techo.
Recuperador entálpico aire-aire, eficiencia de recuperación calorífica a velocidad alta 76%, caudal de aire nominal a velocidad máxima 250 m³/h, presión de aire nominal a velocidad máxima 70 Pa, consumo eléctrico a velocidad alta 125 W, dimensiones 285x525x776 mm, peso 24 kg, presión sonora a velocidad máxima 28 dBA, alimentación monofásica (230V/50Hz), con conexiones de 150 mm de diámetro, intercambiador de calor de alta eficiencia, prefiltros de aire, ventiladores con motor DC de 3 velocidades, con cambio de modo automático de operación de recuperación a free-cooling y posibilidad de control domótico. Instalación en techo.
Incluye: Replanteo. Colocación y fijación. Conexionado y comprobación de su correcto funcionamiento.
Criterio de cómputo de proyecto: Número de unidades previstas, según documentación gráfica de Proyecto.
Criterio de cómputo de obra: Se medirá el número de unidades realmente ejecutadas según especificaciones de Proyecto.

| Código | Ud | Descripción | Rendimiento | Precio | Importe |
|---|---|---|---|---|---|
| mt42dai650b | Ud | Recuperador entálpico aire-aire, eficiencia de recuperación calorífica a velocidad alta 76%, caudal de aire nominal a velocidad máxima 250 m³/h, presión de aire nominal a velocidad máxima 70 Pa, consumo eléctrico a velocidad alta 125 W, dimensiones 285x525x776 mm, peso 24 kg, presión sonora a velocidad máxima 28 dBA, alimentación monofásica (230V/50Hz), con conexiones de 150 mm de diámetro, intercambiador de calor de alta eficiencia, prefiltros de aire, ventiladores con motor DC de 3 velocidades, con cambio de modo automático de operación de recuperación a free-cooling y posibilidad de control domótico. (material) | 1.000 | 797261.62 | 797261.62 |
| mo005 | h | Oficial instalador de equipos de climatización. (mano de obra) | 0.817 | 12241.03 | 10000.92 |
| mo104 | h | Medio oficial instalador de equipos de climatización. (mano de obra) | 0.817 | 8888.07 | 7261.55 |
| % | % | Herramientas | 2 % | 814524.09 | 16290.48 |
|  |  | Costes directos |  |  | 830814.57 |
