# Extractor eólico híbrido

- Propiedad del archivo: CYPE INGENIEROS, S.A.
- Formato: FIEBDC-3/2002
- Ámbito geográfico: Argentina
- Divisa: ARS
- Costes indirectos: 3.00 %
- Gastos generales: 13.00 %
- Beneficio industrial: 6.00 %
- IVA: 21.00 %

## I Instalaciones

### IC Calefacción, refrigeración, climatización y agua caliente sanitaria

#### ICR Sistemas de conducción de aire

**ICR009** Ud Extractor eólico híbrido.
Extractor eólico híbrido, de aluminio (Dureza H-24) resistente a la corrosión, de 250 mm de diámetro nominal de entrada, de 1000 m³/h de caudal de aire, 440 mm de diámetro y 420 mm de altura, resistencia al viento de hasta 120 km/h, compuesto por sombrerete giratorio de aluminio, motor de tipo EC de bajo consumo de accionamiento automático, de 50 W de potencia, para alimentación a 230 V y 50/60 Hz de frecuencia, grado de protección IP54, estructura de acero galvanizado, rodamientos de acero inoxidable y muelle amortiguador de acero inoxidable, con sistema de fijación de componentes con remaches de aluminio. Incluso elementos de fijación.
Incluye: Replanteo. Montaje. Colocación y fijación. Conexionado y comprobación de su correcto funcionamiento.
Criterio de cómputo de proyecto: Número de unidades previstas, según documentación gráfica de Proyecto.
Criterio de cómputo de obra: Se medirá el número de unidades realmente ejecutadas según especificaciones de Proyecto.

| Código | Ud | Descripción | Rendimiento | Precio | Importe |
|---|---|---|---|---|---|
| mt42ecc110aa | Ud | Extractor eólico híbrido, de aluminio (Dureza H-24) resistente a la corrosión, de 250 mm de diámetro nominal de entrada, de 1000 m³/h de caudal de aire, 440 mm de diámetro y 420 mm de altura, resistencia al viento de hasta 120 km/h, compuesto por sombrerete giratorio de aluminio, motor de tipo EC de bajo consumo de accionamiento automático, de 50 W de potencia, para alimentación a 230 V y 50/60 Hz de frecuencia, grado de protección IP54, estructura de acero galvanizado, rodamientos de acero inoxidable y muelle amortiguador de acero inoxidable, con sistema de fijación de componentes con remaches de aluminio, con elementos de fijación. (material) | 1.000 | 637002.03 | 637002.03 |
| mo011 | h | Oficial montador. (mano de obra) | 0.193 | 34893.33 | 6734.41 |
| mo080 | h | Medio oficial montador. (mano de obra) | 0.096 | 25378.93 | 2436.38 |
| % | % | Herramientas | 2 % | 646172.82 | 12923.46 |
|  |  | Costes directos |  |  | 659096.28 |
