# Pieza con juntas de EPDM para conducto circular

- Propiedad del archivo: CYPE INGENIEROS, S.A.
- Formato: FIEBDC-3/2002
- Ámbito geográfico: Argentina
- Divisa: ARS
- Costes indirectos: 3.00 %
- Gastos generales: 13.00 %
- Beneficio industrial: 6.00 %
- IVA: 21.00 %

## I Instalaciones

### IC Calefacción, refrigeración, climatización y agua caliente sanitaria

#### ICR Sistemas de conducción de aire

**ICR017** Ud Pieza con juntas de EPDM para conducto circular.
Codo 30° con juntas de EPDM de doble labio, para conducto circular de acero galvanizado, de 125 mm de diámetro.
Incluye: Colocación y fijación de las piezas especiales prefabricadas a la red de conductos.
Criterio de cómputo de proyecto: Número de unidades previstas, según documentación gráfica de Proyecto.
Criterio de cómputo de obra: Se medirá el número de unidades realmente ejecutadas según especificaciones de Proyecto.

| Código | Ud | Descripción | Rendimiento | Precio | Importe |
|---|---|---|---|---|---|
| mt42cos218abb | Ud | Codo 30° con juntas de EPDM de doble labio, para conducto circular de acero galvanizado, de 125 mm de diámetro, estanqueidad al aire clase D. (material) | 1.000 | 18866.84 | 18866.84 |
| mo013 | h | Oficial colocador de conductos de chapa metálica. (mano de obra) | 0.058 | 34893.33 | 2023.81 |
| mo084 | h | Medio oficial colocador de conductos de chapa metálica. (mano de obra) | 0.058 | 25378.93 | 1471.98 |
| % | % | Herramientas | 2 % | 22362.63 | 447.25 |
|  |  | Costes directos |  |  | 22809.88 |
