# Medidor de agua

- Propiedad del archivo: CYPE INGENIEROS, S.A.
- Formato: FIEBDC-3/2002
- Ámbito geográfico: Argentina
- Divisa: ARS
- Costes indirectos: 3.00 %
- Gastos generales: 13.00 %
- Beneficio industrial: 6.00 %
- IVA: 21.00 %

## I Instalaciones

### IC Calefacción, refrigeración, climatización y agua caliente sanitaria

#### ICS Sistemas de conducción de agua

**ICS090** Ud Medidor de agua.
Medidor para agua caliente sanitaria de chorro múltiple, preequipado para emisor de impulsos, para roscar, de 25 mm de diámetro nominal y temperatura máxima del líquido conducido 90°C.
Incluye: Replanteo. Colocación. Conexionado. Comprobación de su correcto funcionamiento.
Criterio de cómputo de proyecto: Número de unidades previstas, según documentación gráfica de Proyecto.
Criterio de cómputo de obra: Se medirá el número de unidades realmente ejecutadas según especificaciones de Proyecto.

| Código | Ud | Descripción | Rendimiento | Precio | Importe |
|---|---|---|---|---|---|
| mt37cic045c | Ud | Medidor para agua caliente sanitaria de chorro múltiple, preequipado para emisor de impulsos, para roscar, de 25 mm de diámetro nominal y temperatura máxima del líquido conducido 90°C. (material) | 1.000 | 4203.53 | 4203.53 |
| mt38www012 | Ud | Material auxiliar para instalaciones de calefacción y agua caliente sanitaria (material) | 1.000 | 861.18 | 861.18 |
| mo004 | h | Oficial calefaccionista. (mano de obra) | 0.549 | 12241.03 | 6720.33 |
| % | % | Herramientas | 2 % | 11785.04 | 235.70 |
|  |  | Costes directos |  |  | 12020.74 |
