# Detector de rotura de vidrio, electrónico

- Propiedad del archivo: CYPE INGENIEROS, S.A.
- Formato: FIEBDC-3/2002
- Ámbito geográfico: Argentina
- Divisa: ARS
- Costes indirectos: 3.00 %
- Gastos generales: 13.00 %
- Beneficio industrial: 6.00 %
- IVA: 21.00 %

## I Instalaciones

### ID Seguridad

#### IDE Detectores sísmicos

**IDE020** Ud Detector de rotura de vidrio, electrónico.
Detector de rotura de vidrio electrónico, alcance de 2,5 m², de 37x19x12 mm, con led de test, memoria de alarma y contacto normalmente cerrado. Incluso elementos de fijación.
Incluye: Replanteo. Fijación a la superficie soporte. Montaje, conexionado y comprobación de su correcto funcionamiento.
Criterio de cómputo de proyecto: Número de unidades previstas, según documentación gráfica de Proyecto.
Criterio de cómputo de obra: Se medirá el número de unidades realmente ejecutadas según especificaciones de Proyecto.

| Código | Ud | Descripción | Rendimiento | Precio | Importe |
|---|---|---|---|---|---|
| mt41ing100a | Ud | Detector de rotura de vidrio electrónico, alcance de 2,5 m², de 37x19x12 mm, con led de test, memoria de alarma y contacto normalmente cerrado. Incluso elementos de fijación. (material) | 1.000 | 29998.65 | 29998.65 |
| mo006 | h | Oficial instalador de redes y equipos de detección y seguridad. (mano de obra) | 0.232 | 12241.03 | 2839.92 |
| mo105 | h | Medio oficial instalador de redes y equipos de detección y seguridad. (mano de obra) | 0.232 | 8888.07 | 2062.03 |
| % | % | Herramientas | 2 % | 34900.60 | 698.01 |
|  |  | Costes directos |  |  | 35598.61 |
