# Sirena para exterior

- Propiedad del archivo: CYPE INGENIEROS, S.A.
- Formato: FIEBDC-3/2002
- Ámbito geográfico: Argentina
- Divisa: ARS
- Costes indirectos: 3.00 %
- Gastos generales: 13.00 %
- Beneficio industrial: 6.00 %
- IVA: 21.00 %

## I Instalaciones

### ID Seguridad

#### IDS Sirenas

**IDS020** Ud Sirena para exterior.
Sirena con flash, presión acústica de 106 dBA a 3 m de distancia, de 218x305x116 mm, con carcasa de policarbonato, protección antiapertura y antisustracción y tiempo de alarma programable. Instalación en paramento exterior. Incluso elementos de fijación.
Incluye: Replanteo. Fijación al paramento. Montaje, conexionado y comprobación de su correcto funcionamiento.
Criterio de cómputo de proyecto: Número de unidades previstas, según documentación gráfica de Proyecto.
Criterio de cómputo de obra: Se medirá el número de unidades realmente ejecutadas según especificaciones de Proyecto.

| Código | Ud | Descripción | Rendimiento | Precio | Importe |
|---|---|---|---|---|---|
| mt41ing420a | Ud | Sirena con flash, presión acústica de 106 dBA a 3 m de distancia, de 218x305x116 mm, con carcasa de policarbonato, protección antiapertura y antisustracción y tiempo de alarma programable, para instalar en paramento exterior. Incluso elementos de fijación. (material) | 1.000 | 172569.64 | 172569.64 |
| mo006 | h | Oficial instalador de redes y equipos de detección y seguridad. (mano de obra) | 0.291 | 33423.53 | 9726.25 |
| mo105 | h | Medio oficial instalador de redes y equipos de detección y seguridad. (mano de obra) | 0.291 | 24268.44 | 7062.12 |
| % | % | Herramientas | 2 % | 189358.01 | 3787.16 |
|  |  | Costes directos |  |  | 193145.17 |
