# Estación de recarga de coches eléctricos

- Propiedad del archivo: CYPE INGENIEROS, S.A.
- Formato: FIEBDC-3/2002
- Ámbito geográfico: Argentina
- Divisa: ARS
- Costes indirectos: 3.00 %
- Gastos generales: 13.00 %
- Beneficio industrial: 6.00 %
- IVA: 21.00 %

## I Instalaciones

### IE Eléctricas

#### IEB Recarga de vehículos eléctricos

**IEB010** Ud Estación de recarga de coches eléctricos.
Estación de recarga de coches eléctricos compuesta por caja de recarga de vehículo eléctrico, para modo de carga 3, según IEC 61851-1, de 166x163x82 mm, color blanco, con grados de protección IP54 e IK10, para alimentación trifásica a 400 V y 50 Hz de frecuencia, de 11 kW de potencia, con un conector tipo 2, intensidad máxima de 16 A, según IEC 62196, soporte de conector y 5 m de cable, con comunicación vía Wi-Fi y vía Bluetooth para control desde un smartphone, tablet o PC a través de la App, indicador del estado de carga con led multicolor e interruptor diferencial para protección contra fugas de corriente continua. Incluso elementos de fijación y cuantos accesorios sean necesarios para su correcta instalación.
Incluye: Replanteo. Colocación. Conexionado.
Criterio de cómputo de proyecto: Número de unidades previstas, según documentación gráfica de Proyecto.
Criterio de cómputo de obra: Se medirá el número de unidades realmente ejecutadas según especificaciones de Proyecto.

| Código | Ud | Descripción | Rendimiento | Precio | Importe |
|---|---|---|---|---|---|
| mt35crg125b | Ud | Caja de recarga de vehículo eléctrico, para modo de carga 3, según IEC 61851-1, de 166x163x82 mm, color blanco, con grados de protección IP54 e IK10, para alimentación trifásica a 400 V y 50 Hz de frecuencia, de 11 kW de potencia, con un conector tipo 2, intensidad máxima de 16 A, según IEC 62196, soporte de conector y 5 m de cable, con comunicación vía Wi-Fi y vía Bluetooth para control desde un smartphone, tablet o PC a través de la App, indicador del estado de carga con led multicolor e interruptor diferencial para protección contra fugas de corriente continua, incluso elementos de fijación. (material) | 1.000 | 289477.14 | 289477.14 |
| mo003 | h | Oficial electricista. (mano de obra) | 1.159 | 12241.03 | 14187.35 |
| mo102 | h | Medio oficial electricista. (mano de obra) | 1.159 | 8888.07 | 10301.27 |
| % | % | Herramientas | 2 % | 313965.76 | 6279.32 |
|  |  | Costes directos |  |  | 320245.08 |
