# Base de toma de corriente empotrada

- Propiedad del archivo: CYPE INGENIEROS, S.A.
- Formato: FIEBDC-3/2002
- Ámbito geográfico: Argentina
- Divisa: ARS
- Costes indirectos: 3.00 %
- Gastos generales: 13.00 %
- Beneficio industrial: 6.00 %
- IVA: 21.00 %

## I Instalaciones

### IE Eléctricas

#### IEM Mecanismos

**IEM060** Ud Base de toma de corriente empotrada.
Base de toma de corriente con contacto de tierra (2P+T), tipo Schuko, gama alta, intensidad asignada 16 A, tensión asignada 250 V, con tapa redonda, de color especial y marco embellecedor para 1 elemento, de color. Instalación empotrada.
Criterio de valoración económica: El precio no incluye la caja para mecanismo empotrado.
Incluye: Montaje, conexionado y comprobación de su correcto funcionamiento.
Criterio de cómputo de proyecto: Número de unidades previstas, según documentación gráfica de Proyecto.
Criterio de cómputo de obra: Se medirá el número de unidades realmente ejecutadas según especificaciones de Proyecto.

| Código | Ud | Descripción | Rendimiento | Precio | Importe |
|---|---|---|---|---|---|
| mt33gag510a | Ud | Base de toma de corriente con contacto de tierra (2P+T), tipo Schuko, para empotrar, gama alta, intensidad asignada 16 A, tensión asignada 250 V. (material) | 1.000 | 2006.33 | 2006.33 |
| mt33gag515c | Ud | Tapa redonda para base de toma de corriente con contacto de tierra (2P+T), tipo Schuko, gama media, de color especial. (material) | 1.000 | 2796.55 | 2796.55 |
| mt33gag950b | Ud | Marco embellecedor para 1 elemento, gama alta, de color. (material) | 1.000 | 7179.92 | 7179.92 |
| mo003 | h | Oficial electricista. (mano de obra) | 0.220 | 12241.03 | 2693.03 |
| % | % | Herramientas | 2 % | 14675.83 | 293.52 |
|  |  | Costes directos |  |  | 14969.35 |
