# Marco embellecedor de mecanismos empotrados

- Propiedad del archivo: CYPE INGENIEROS, S.A.
- Formato: FIEBDC-3/2002
- Ámbito geográfico: Argentina
- Divisa: ARS
- Costes indirectos: 3.00 %
- Gastos generales: 13.00 %
- Beneficio industrial: 6.00 %
- IVA: 21.00 %

## I Instalaciones

### IE Eléctricas

#### IEM Mecanismos

**IEM150** Ud Marco embellecedor de mecanismos empotrados.
Marco embellecedor para 1 elemento, gama alta, de color.
Incluye: Replanteo. Montaje.
Criterio de cómputo de proyecto: Número de unidades previstas, según documentación gráfica de Proyecto.
Criterio de cómputo de obra: Se medirá el número de unidades realmente ejecutadas según especificaciones de Proyecto.

| Código | Ud | Descripción | Rendimiento | Precio | Importe |
|---|---|---|---|---|---|
| mt33gag950b | Ud | Marco embellecedor para 1 elemento, gama alta, de color. (material) | 1.000 | 7179.92 | 7179.92 |
| mo003 | h | Oficial electricista. (mano de obra) | 0.046 | 12241.03 | 563.09 |
| % | % | Herramientas | 2 % | 7743.01 | 154.86 |
|  |  | Costes directos |  |  | 7897.87 |
