# Cañería para alimentación de agua potable, colocada superficialmente

- Propiedad del archivo: CYPE INGENIEROS, S.A.
- Formato: FIEBDC-3/2002
- Ámbito geográfico: Argentina
- Divisa: ARS
- Costes indirectos: 3.00 %
- Gastos generales: 13.00 %
- Beneficio industrial: 6.00 %
- IVA: 21.00 %

## I Instalaciones

### IF Plomería

#### IFB Caños de alimentación

**IFB005** m Cañería para alimentación de agua potable, colocada superficialmente.
Cañería para alimentación de agua potable, colocada superficialmente y fijada al paramento, formada por caño de polipropileno copolímero random (PP-R), serie 5, de 32 mm de diámetro exterior y 2,9 mm de espesor. Incluso material auxiliar para montaje y sujeción a la obra, accesorios y piezas especiales.
Incluye: Replanteo y trazado. Colocación y fijación de caño y accesorios.
Criterio de cómputo de proyecto: Longitud medida según documentación gráfica de Proyecto.
Criterio de cómputo de obra: Se medirá la longitud realmente ejecutada según especificaciones de Proyecto.

| Código | Ud | Descripción | Rendimiento | Precio | Importe |
|---|---|---|---|---|---|
| mt37toa400b | Ud | Material auxiliar para montaje y sujeción a la obra de las cañerías de polipropileno copolímero random (PP-R), serie 5, de 32 mm de diámetro exterior. (material) | 1.000 | 1.27 | 1.27 |
| mt37toa110abg | m | Caño de polipropileno copolímero random (PP-R), serie 5, de 32 mm de diámetro exterior y 2,9 mm de espesor, según ISO 15874-2, con el precio incrementado el 30% en concepto de accesorios y piezas especiales. (material) | 1.000 | 60.25 | 60.25 |
| op00ato010 |  | Atornillador. | 1.000 | 0.00 | 0.00 |
| op00mar010 |  | Martillo. | 1.000 | 0.00 | 0.00 |
| op00tal010 |  | Taladro. | 1.000 | 0.00 | 0.00 |
| mo008 | h | Oficial plomero. (mano de obra) | 0.070 | 12241.03 | 856.87 |
| mo107 | h | Medio oficial plomero. (mano de obra) | 0.070 | 8888.07 | 622.16 |
| % | % | Herramientas | 2 % | 1540.55 | 30.81 |
|  |  | Costes directos |  |  | 1571.36 |
