# Grifo

- Propiedad del archivo: CYPE INGENIEROS, S.A.
- Formato: FIEBDC-3/2002
- Ámbito geográfico: Argentina
- Divisa: ARS
- Costes indirectos: 3.00 %
- Gastos generales: 13.00 %
- Beneficio industrial: 6.00 %
- IVA: 21.00 %

## I Instalaciones

### IF Plomería

#### IFW Elementos

**IFW030** Ud Grifo.
Grifo de latón, de 3/4" de diámetro.
Incluye: Replanteo. Colocación. Conexionado y comprobación de su correcto funcionamiento.
Criterio de cómputo de proyecto: Número de unidades previstas, según documentación gráfica de Proyecto.
Criterio de cómputo de obra: Se medirá el número de unidades realmente ejecutadas según especificaciones de Proyecto.

| Código | Ud | Descripción | Rendimiento | Precio | Importe |
|---|---|---|---|---|---|
| mt37sgl050b | Ud | Grifo de latón, de 3/4" de diámetro. (material) | 1.000 | 130.19 | 130.19 |
| mt37www010 | Ud | Material auxiliar para instalaciones de plomería. (material) | 1.000 | 22.07 | 22.07 |
| mo008 | h | Oficial plomero. (mano de obra) | 0.116 | 34893.33 | 4047.63 |
| mo107 | h | Medio oficial plomero. (mano de obra) | 0.116 | 25332.66 | 2938.59 |
| % | % | Herramientas | 2 % | 7138.48 | 142.77 |
|  |  | Costes directos |  |  | 7281.25 |
