# Cámara de inspección

- Propiedad del archivo: CYPE INGENIEROS, S.A.
- Formato: FIEBDC-3/2002
- Ámbito geográfico: Argentina
- Divisa: ARS
- Costes indirectos: 3.00 %
- Gastos generales: 13.00 %
- Beneficio industrial: 6.00 %
- IVA: 21.00 %

## I Instalaciones

### IF Plomería

#### IFW Elementos

**IFW070** Ud Cámara de inspección.
Formación de cámara de inspección enterrada, de dimensiones interiores 40x40x50 cm, de hormigón masivo "in situ" H-35, clase de exposición ambiental A1+Q2, tamaño máximo del agregado 19,0 mm, consistencia muy plástica, sobre solera de hormigón masivo H-35, clase de exposición ambiental A1+Q2, tamaño máximo del agregado 19,0 mm, consistencia muy plástica de 15 cm de espesor, con marco y tapa de fundición carga de rotura 125 kN, para alojamiento de la válvula. Incluso molde reutilizable de chapa metálica, amortizable en 20 usos.
Criterio de valoración económica: El precio no incluye la válvula, la excavación ni el relleno del trasdós.
Incluye: Replanteo. Colado y compactación del hormigón en formación de solera. Colocación del encofrado metálico. Colado y compactación del hormigón en formación de la cámara de inspección previa humectación del encofrado. Retirada del encofrado. Conexionado de los caños a la cámara de inspección. Colocación de la tapa.
Criterio de cómputo de proyecto: Número de unidades previstas, según documentación gráfica de Proyecto.
Criterio de cómputo de obra: Se medirá el número de unidades realmente ejecutadas según especificaciones de Proyecto.

| Código | Ud | Descripción | Rendimiento | Precio | Importe |
|---|---|---|---|---|---|
| mt10hmf080we | m³ | Hormigón masivo H-35, clase de exposición ambiental A1+Q2, tamaño máximo del agregado 19 mm, consistencia muy plástica, elaborado, según CIRSOC 201 2005. (material) | 0.198 | 3421.91 | 677.54 |
| mt08aaa010a | m³ | Agua. (material) | 0.006 | 25.22 | 0.15 |
| mt01arg005a | t | Arena de cantera, para mortero preparado en obra. (material) | 0.021 | 283.70 | 5.96 |
| mt08cem000g | kg | Cemento gris en sacos. (material) | 6.480 | 4.84 | 31.36 |
| mt08adt010 | kg | Aditivo hidrófugo para impermeabilización de morteros u hormigones. (material) | 0.130 | 20.18 | 2.62 |
| mt08epr030a | Ud | Molde reutilizable para formación de cámaras de inspección de sección cuadrada de 40x40x50 cm, de chapa metálica, incluso accesorios de montaje. (material) | 0.050 | 3074.20 | 153.71 |
| mt11tfa010a | Ud | Marco y tapa de fundición, 40x40 cm, para cámara de inspección registrable, carga de rotura 125 kN. (material) | 1.000 | 330.98 | 330.98 |
| au00auh040 |  | Vibrador de hormigón, eléctrico. | 1.000 | 0.00 | 0.00 |
| mo020 | h | Oficial albañil especializado en trabajos de mampostería. (mano de obra) | 1.043 | 32526.94 | 33925.60 |
| mo113 | h | Ayudante de albañil especializado en trabajos de mampostería. (mano de obra) | 0.753 | 23426.25 | 17639.97 |
| % | % | Herramientas | 2 % | 52767.89 | 1055.36 |
|  |  | Costes directos |  |  | 53823.25 |
