# Válvula de gas

- Propiedad del archivo: CYPE INGENIEROS, S.A.
- Formato: FIEBDC-3/2002
- Ámbito geográfico: Argentina
- Divisa: ARS
- Costes indirectos: 3.00 %
- Gastos generales: 13.00 %
- Beneficio industrial: 6.00 %
- IVA: 21.00 %

## I Instalaciones

### IG Gases combustibles

#### IGW Elementos

**IGW020** Ud Válvula de gas.
Llave de esfera de latón con mando de mariposa, con rosca cilíndrica GAS macho-macho de 1 1/4" de diámetro, PN=5 bar.
Incluye: Montaje, conexionado y comprobación de su correcto funcionamiento.
Criterio de cómputo de proyecto: Número de unidades previstas, según documentación gráfica de Proyecto.
Criterio de cómputo de obra: Se medirá el número de unidades realmente ejecutadas según especificaciones de Proyecto.

| Código | Ud | Descripción | Rendimiento | Precio | Importe |
|---|---|---|---|---|---|
| mt43acv040d | Ud | Llave de esfera de latón con mando de mariposa, con rosca cilíndrica GAS macho-macho de 1 1/4" de diámetro, PN=5 bar. (material) | 1.000 | 229.14 | 229.14 |
| mo010 | h | Oficial gasista. (mano de obra) | 0.343 | 12241.03 | 4198.67 |
| mo109 | h | Medio oficial gasista. (mano de obra) | 0.343 | 8888.07 | 3048.61 |
| % | % | Herramientas | 2 % | 7476.42 | 149.53 |
|  |  | Costes directos |  |  | 7625.95 |
