# Cañería de acero inoxidable AISI 316L, con soldadura longitudinal

- Propiedad del archivo: CYPE INGENIEROS, S.A.
- Formato: FIEBDC-3/2002
- Ámbito geográfico: Argentina
- Divisa: ARS
- Costes indirectos: 3.00 %
- Gastos generales: 13.00 %
- Beneficio industrial: 6.00 %
- IVA: 21.00 %

## I Instalaciones

### IH Cañerías para fluidos

#### IHA Cañerías de acero

**IHA240** m Cañería de acero inoxidable AISI 316L, con soldadura longitudinal.
Cañería formada por caño de acero inoxidable clase 1.4404 (AISI 316L), con soldadura longitudinal, de 10 mm de diámetro exterior y 0,6 mm de espesor, serie 1. Instalación en superficie. Incluso material auxiliar para montaje y sujeción a la obra, accesorios y piezas especiales.
Incluye: Replanteo. Colocación y fijación de caños, accesorios y piezas especiales.
Criterio de cómputo de proyecto: Longitud medida según documentación gráfica de Proyecto.
Criterio de cómputo de obra: Se medirá la longitud realmente ejecutada según especificaciones de Proyecto.

| Código | Ud | Descripción | Rendimiento | Precio | Importe |
|---|---|---|---|---|---|
| mt08tai422a | Ud | Material auxiliar para montaje y sujeción a la obra de las cañerías de acero inoxidable con soldadura, de 10 mm de diámetro exterior. (material) | 1.000 | 1.17 | 1.17 |
| mt08tai022ag | m | Caño de acero inoxidable clase 1.4404 (AISI 316L), con soldadura longitudinal, de 10 mm de diámetro exterior y 0,6 mm de espesor, serie 1, con el precio incrementado el 30% en concepto de accesorios y piezas especiales. (material) | 1.000 | 30.34 | 30.34 |
| op00ato010 |  | Atornillador. | 1.000 | 0.00 | 0.00 |
| op00mar010 |  | Martillo. | 1.000 | 0.00 | 0.00 |
| op00tal010 |  | Taladro. | 1.000 | 0.00 | 0.00 |
| mo008 | h | Oficial plomero. (mano de obra) | 0.232 | 12241.03 | 2839.92 |
| mo107 | h | Medio oficial plomero. (mano de obra) | 0.232 | 8888.07 | 2062.03 |
| % | % | Herramientas | 2 % | 4933.46 | 98.67 |
|  |  | Costes directos |  |  | 5032.13 |
