# Cañería de cobre

- Propiedad del archivo: CYPE INGENIEROS, S.A.
- Formato: FIEBDC-3/2002
- Ámbito geográfico: Argentina
- Divisa: ARS
- Costes indirectos: 3.00 %
- Gastos generales: 13.00 %
- Beneficio industrial: 6.00 %
- IVA: 21.00 %

## I Instalaciones

### IH Cañerías para fluidos

#### IHC Cañerías de cobre

**IHC010** m Cañería de cobre.
Cañería formada por caño de cobre rígido con pared de 1 mm de espesor y 10/12 mm de diámetro. Instalación en superficie. Incluso material auxiliar para montaje y sujeción a la obra, accesorios y piezas especiales.
Incluye: Replanteo. Colocación y fijación de caños, accesorios y piezas especiales.
Criterio de cómputo de proyecto: Longitud medida según documentación gráfica de Proyecto.
Criterio de cómputo de obra: Se medirá la longitud realmente ejecutada según especificaciones de Proyecto.

| Código | Ud | Descripción | Rendimiento | Precio | Importe |
|---|---|---|---|---|---|
| mt37tca400a | Ud | Material auxiliar para montaje y sujeción a la obra de las cañerías de cobre rígido, de 10/12 mm de diámetro. (material) | 1.000 | 3.39 | 3.39 |
| mt37tca010ag | m | Caño de cobre rígido con pared de 1 mm de espesor y 10/12 mm de diámetro, con el precio incrementado el 30% en concepto de accesorios y piezas especiales. (material) | 1.000 | 88.10 | 88.10 |
| op00ato010 |  | Atornillador. | 1.000 | 0.00 | 0.00 |
| op00mar010 |  | Martillo. | 1.000 | 0.00 | 0.00 |
| op00tal010 |  | Taladro. | 1.000 | 0.00 | 0.00 |
| mo008 | h | Oficial plomero. (mano de obra) | 0.238 | 33423.53 | 7954.80 |
| mo107 | h | Medio oficial plomero. (mano de obra) | 0.238 | 24268.44 | 5775.89 |
| % | % | Herramientas | 2 % | 13822.18 | 276.44 |
|  |  | Costes directos |  |  | 14098.62 |
