# Cañería multicapa de polietileno (PE)

- Propiedad del archivo: CYPE INGENIEROS, S.A.
- Formato: FIEBDC-3/2002
- Ámbito geográfico: Argentina
- Divisa: ARS
- Costes indirectos: 3.00 %
- Gastos generales: 13.00 %
- Beneficio industrial: 6.00 %
- IVA: 21.00 %

## I Instalaciones

### IH Cañerías para fluidos

#### IHM Cañerías multicapa

**IHM010** m Cañería multicapa de polietileno (PE).
Cañería formada por caño multicapa de polietileno PE 100 RC, PN=10 bar, SDR17, serie 8, de 32 mm de diámetro exterior y 2 mm de espesor. Instalación enterrada. Incluso accesorios y piezas especiales.
Criterio de valoración económica: El precio no incluye la excavación ni el relleno de la zanja.
Incluye: Replanteo. Colocación de caños, accesorios y piezas especiales.
Criterio de cómputo de proyecto: Longitud medida según documentación gráfica de Proyecto.
Criterio de cómputo de obra: Se medirá la longitud realmente ejecutada según especificaciones de Proyecto.

| Código | Ud | Descripción | Rendimiento | Precio | Importe |
|---|---|---|---|---|---|
| mt37abn940ag | m | Caño multicapa de polietileno PE 100 RC, PN=10 bar, SDR17, serie 8, de 32 mm de diámetro exterior y 2 mm de espesor, y DIN PAS 1075, con capa exterior resistente a la fisuración y al punzonamiento, de color negro RAL 9004 con bandas de color azul RAL 5015 y capa interior resistente a los procesos de desinfección con protección frente a las incrustaciones y tratamiento antimicrobiano de color azul RAL 5015, suministrado en rollos de 100 m de longitud, con el precio incrementado el 30% en concepto de accesorios y piezas especiales. (material) | 1.000 | 35.16 | 35.16 |
| mo008 | h | Oficial plomero. (mano de obra) | 0.070 | 33423.53 | 2339.65 |
| mo107 | h | Medio oficial plomero. (mano de obra) | 0.070 | 24268.44 | 1698.79 |
| % | % | Herramientas | 2 % | 4073.60 | 81.47 |
|  |  | Costes directos |  |  | 4155.07 |
