# Luminaria de mesa con lámpara LED

- Propiedad del archivo: CYPE INGENIEROS, S.A.
- Formato: FIEBDC-3/2002
- Ámbito geográfico: Argentina
- Divisa: ARS
- Costes indirectos: 3.00 %
- Gastos generales: 13.00 %
- Beneficio industrial: 6.00 %
- IVA: 21.00 %

## I Instalaciones

### II Iluminación

#### III Interior

**III191** Ud Luminaria de mesa con lámpara LED.
Luminaria de pie, de 300 mm de diámetro y 450 mm de altura, de 6 W, alimentación a 220/240 V y 50-60 Hz, con lámpara LED no reemplazable, temperatura de color 4000 K, grado de protección IP20, con cuerpo de luminaria de aluminio, acabado lacado color negro; cabezal orientable; regulador de intensidad y base circular.
Incluye: Montaje, conexionado y comprobación de su correcto funcionamiento.
Criterio de cómputo de proyecto: Número de unidades previstas, según documentación gráfica de Proyecto.
Criterio de cómputo de obra: Se medirá el número de unidades realmente ejecutadas según especificaciones de Proyecto.

| Código | Ud | Descripción | Rendimiento | Precio | Importe |
|---|---|---|---|---|---|
| mt34mlg010b | Ud | Luminaria de pie, de 300 mm de diámetro y 450 mm de altura, de 6 W, alimentación a 220/240 V y 50-60 Hz, con lámpara LED no reemplazable, temperatura de color 4000 K, grado de protección IP20, con cuerpo de luminaria de aluminio, acabado lacado color negro; cabezal orientable; regulador de intensidad y base circular. (material) | 1.000 | 23589.98 | 23589.98 |
| mo003 | h | Oficial electricista. (mano de obra) | 0.116 | 12241.03 | 1419.96 |
| mo102 | h | Medio oficial electricista. (mano de obra) | 0.116 | 8888.07 | 1031.02 |
| % | % | Herramientas | 2 % | 26040.96 | 520.82 |
|  |  | Costes directos |  |  | 26561.78 |
