# Registro de terminación de red

- Propiedad del archivo: CYPE INGENIEROS, S.A.
- Formato: FIEBDC-3/2002
- Ámbito geográfico: Argentina
- Divisa: ARS
- Costes indirectos: 3.00 %
- Gastos generales: 13.00 %
- Beneficio industrial: 6.00 %
- IVA: 21.00 %

## I Instalaciones

### IL Infraestructura de telecomunicaciones

#### ILI Canalizaciones interiores

**ILI001** Ud Registro de terminación de red.
Registro de terminación de red, formado por dos cajas de plástico comunicadas entre sí, una caja para los servicios de STDP y TBA, de 500x600x80 mm, y la otra para RTV, de 200x300x60 mm. Instalación empotrada. Incluso tapas, accesorios, piezas especiales y fijaciones.
Criterio de valoración económica: El precio no incluye las ayudas de albañilería para instalaciones.
Incluye: Replanteo. Colocación y fijación de la cajas.
Criterio de cómputo de proyecto: Número de unidades previstas, según documentación gráfica de Proyecto.
Criterio de cómputo de obra: Se medirá el número de unidades realmente ejecutadas según especificaciones de Proyecto.

| Código | Ud | Descripción | Rendimiento | Precio | Importe |
|---|---|---|---|---|---|
| mt40irt020a | Ud | Caja de paso de terminación de red, para instalaciones de ICT, de plástico, de 500x600x80 mm, para empotrar. Incluso tapa. (material) | 1.000 | 16813.38 | 16813.38 |
| mt40irt020d | Ud | Caja de paso de terminación de red, para instalaciones de ICT, de plástico, de 200x300x60 mm, para empotrar. Incluso tapa. (material) | 1.000 | 2973.10 | 2973.10 |
| mo001 | h | Oficial instalador de telecomunicaciones. (mano de obra) | 0.350 | 12241.03 | 4284.36 |
| mo056 | h | Medio oficial instalador de telecomunicaciones. (mano de obra) | 0.350 | 8888.07 | 3110.82 |
| % | % | Herramientas | 2 % | 27181.66 | 543.63 |
|  |  | Costes directos |  |  | 27725.29 |
