# Acoplador de zonas KNX

- Propiedad del archivo: CYPE INGENIEROS, S.A.
- Formato: FIEBDC-3/2002
- Ámbito geográfico: Argentina
- Divisa: ARS
- Costes indirectos: 3.00 %
- Gastos generales: 13.00 %
- Beneficio industrial: 6.00 %
- IVA: 21.00 %

## I Instalaciones

### IM Domóticas e inmóticas

#### IMK Componentes del sistema KNX

**IMK020** Ud Acoplador de zonas KNX.
Acoplador de 2 módulos, con aislamiento galvánico, para posibilitar el intercambio de información entre dos zonas. Montaje en carril DIN.
Incluye: Montaje y conexionado.
Criterio de cómputo de proyecto: Número de unidades previstas, según documentación gráfica de Proyecto.
Criterio de cómputo de obra: Se medirá el número de unidades realmente ejecutadas según especificaciones de Proyecto.

| Código | Ud | Descripción | Rendimiento | Precio | Importe |
|---|---|---|---|---|---|
| mt35dac010a | Ud | Acoplador de 2 módulos, con aislamiento galvánico, para dispositivos con protocolo de comunicación KNX, con bornes de conexión y ramal a 45°, para montaje en carril DIN. (material) | 1.000 | 410865.42 | 410865.42 |
| mo003 | h | Oficial electricista. (mano de obra) | 0.255 | 33423.53 | 8523.00 |
| mo102 | h | Medio oficial electricista. (mano de obra) | 0.255 | 24268.44 | 6188.45 |
| mo123 | h | Especialista en la puesta en marcha de instalaciones. (mano de obra) | 0.510 | 63216.62 | 32240.48 |
| % | % | Herramientas | 2 % | 457817.35 | 9156.35 |
|  |  | Costes directos |  |  | 466973.70 |
