# Acoplador de ampliación KNX

- Propiedad del archivo: CYPE INGENIEROS, S.A.
- Formato: FIEBDC-3/2002
- Ámbito geográfico: Argentina
- Divisa: ARS
- Costes indirectos: 3.00 %
- Gastos generales: 13.00 %
- Beneficio industrial: 6.00 %
- IVA: 21.00 %

## I Instalaciones

### IM Domóticas e inmóticas

#### IMK Componentes del sistema KNX

**IMK030** Ud Acoplador de ampliación KNX.
Acoplador de 2 módulos, con aislamiento galvánico, para ampliar el número de dispositivos a conectar por línea. Montaje en carril DIN.
Incluye: Montaje y conexionado.
Criterio de cómputo de proyecto: Número de unidades previstas, según documentación gráfica de Proyecto.
Criterio de cómputo de obra: Se medirá el número de unidades realmente ejecutadas según especificaciones de Proyecto.

| Código | Ud | Descripción | Rendimiento | Precio | Importe |
|---|---|---|---|---|---|
| mt35dac010a | Ud | Acoplador de 2 módulos, con aislamiento galvánico, para dispositivos con protocolo de comunicación KNX, con bornes de conexión y ramal a 45°, para montaje en carril DIN. (material) | 1.000 | 141112.11 | 141112.11 |
| mo003 | h | Oficial electricista. (mano de obra) | 0.255 | 12241.03 | 3121.46 |
| mo102 | h | Medio oficial electricista. (mano de obra) | 0.255 | 8888.07 | 2266.46 |
| mo123 | h | Especialista en la puesta en marcha de instalaciones. (mano de obra) | 0.510 | 23152.43 | 11807.74 |
| % | % | Herramientas | 2 % | 158307.77 | 3166.16 |
|  |  | Costes directos |  |  | 161473.93 |
