# Sensor de radón

- Propiedad del archivo: CYPE INGENIEROS, S.A.
- Formato: FIEBDC-3/2002
- Ámbito geográfico: Argentina
- Divisa: ARS
- Costes indirectos: 3.00 %
- Gastos generales: 13.00 %
- Beneficio industrial: 6.00 %
- IVA: 21.00 %

## I Instalaciones

### IN Protección frente al radón

#### INC Sistemas de control automático

**INC010** Ud Sensor de radón.
Sensor de radón, de 60x80x45 mm, con alimentación por cable a 12 Vcc, rango de medición entre 0 y 100000 Bq/m³, con salida analógica 0-10 V. Incluso elementos de fijación.
Incluye: Colocación y fijación. Conexionado y comprobación de su correcto funcionamiento.
Criterio de cómputo de proyecto: Número de unidades previstas, según documentación gráfica de Proyecto.
Criterio de cómputo de obra: Se medirá el número de unidades realmente ejecutadas según especificaciones de Proyecto.

| Código | Ud | Descripción | Rendimiento | Precio | Importe |
|---|---|---|---|---|---|
| mt41srd010a | Ud | Sensor de radón, de 60x80x45 mm, con alimentación por cable a 12 Vcc, rango de medición entre 0 y 100000 Bq/m³, con salida analógica 0-10 V, con elementos de fijación. (material) | 1.000 | 833224.93 | 833224.93 |
| op00ato010 |  | Atornillador. | 1.000 | 0.00 | 0.00 |
| op00mar010 |  | Martillo. | 1.000 | 0.00 | 0.00 |
| op00tal010 |  | Taladro. | 1.000 | 0.00 | 0.00 |
| mo011 | h | Oficial montador. (mano de obra) | 0.141 | 33423.53 | 4712.72 |
| mo080 | h | Medio oficial montador. (mano de obra) | 0.141 | 24314.72 | 3428.38 |
| % | % | Herramientas | 2 % | 841366.03 | 16827.32 |
|  |  | Costes directos |  |  | 858193.35 |
