# Conducto para la extracción del radón

- Propiedad del archivo: CYPE INGENIEROS, S.A.
- Formato: FIEBDC-3/2002
- Ámbito geográfico: Argentina
- Divisa: ARS
- Costes indirectos: 3.00 %
- Gastos generales: 13.00 %
- Beneficio industrial: 6.00 %
- IVA: 21.00 %

## I Instalaciones

### IN Protección frente al radón

#### IND Despresurización del terreno

**IND030** m Conducto para la extracción del radón.
Conducto para la extracción del radón, formado por caño liso de PVC, de 110 mm de diámetro nominal. Incluso material auxiliar para montaje y sujeción a la obra, accesorios y piezas especiales.
Incluye: Replanteo del recorrido del conducto y de la situación de los elementos de sujeción. Presentación en seco de caños y piezas especiales. Fijación del material auxiliar para montaje y sujeción a la obra. Montaje, conexionado y comprobación de su correcto funcionamiento.
Criterio de cómputo de proyecto: Longitud proyectada, según documentación gráfica de Proyecto, medida entre los ejes de los elementos o de los puntos a conectar, sin descontar las piezas especiales.
Criterio de cómputo de obra: Se medirá la longitud realmente ejecutada según especificaciones de Proyecto.

| Código | Ud | Descripción | Rendimiento | Precio | Importe |
|---|---|---|---|---|---|
| mt41ter410a | Ud | Material auxiliar para montaje y sujeción a la obra de los conductos de PVC, de 110 mm de diámetro nominal. (material) | 1.000 | 136.97 | 136.97 |
| mt41ter010af | m | Caño liso de PVC, de 110 mm de diámetro nominal, con extremo abocardado, para la extracción del radón, con el precio incrementado el 25% en concepto de accesorios y piezas especiales. (material) | 1.000 | 3321.46 | 3321.46 |
| mt11var009 | l | Líquido limpiador para pegado mediante adhesivo de caños y accesorios de PVC. (material) | 0.040 | 462.38 | 18.50 |
| mt11var010 | l | Adhesivo para caños y accesorios de PVC. (material) | 0.020 | 589.28 | 11.79 |
| op00ato010 |  | Atornillador. | 1.000 | 0.00 | 0.00 |
| op00mar010 |  | Martillo. | 1.000 | 0.00 | 0.00 |
| op00tal010 |  | Taladro. | 1.000 | 0.00 | 0.00 |
| mo011 | h | Oficial montador. (mano de obra) | 0.175 | 12241.03 | 2142.18 |
| mo080 | h | Medio oficial montador. (mano de obra) | 0.087 | 8905.02 | 774.74 |
| % | % | Herramientas | 2 % | 6405.64 | 128.11 |
|  |  | Costes directos |  |  | 6533.75 |
