# Hidrante bajo nivel de tierra

- Propiedad del archivo: CYPE INGENIEROS, S.A.
- Formato: FIEBDC-3/2002
- Ámbito geográfico: Argentina
- Divisa: ARS
- Costes indirectos: 3.00 %
- Gastos generales: 13.00 %
- Beneficio industrial: 6.00 %
- IVA: 21.00 %

## I Instalaciones

### IO Contra incendios

#### IOB Sistemas de abastecimiento de agua

**IOB045** Ud Hidrante bajo nivel de tierra.
Hidrante bajo nivel de tierra, de 4" DN 100 mm de diámetro, con una salida de 4" DN 100 mm, racor, marco y tapa circular para acera. Incluso elementos de fijación.
Incluye: Replanteo. Montaje, conexionado y comprobación de su correcto funcionamiento.
Criterio de cómputo de proyecto: Número de unidades previstas, según documentación gráfica de Proyecto.
Criterio de cómputo de obra: Se medirá el número de unidades realmente ejecutadas según especificaciones de Proyecto.

| Código | Ud | Descripción | Rendimiento | Precio | Importe |
|---|---|---|---|---|---|
| mt41hid030wd | Ud | Hidrante bajo nivel de tierra, de 4" DN 100 mm de diámetro, con una salida de 4" DN 100 mm, racor, marco y tapa circular para acera. Incluso elementos de fijación. (material) | 1.000 | 216777.72 | 216777.72 |
| mo008 | h | Oficial plomero. (mano de obra) | 0.875 | 12241.03 | 10710.90 |
| mo107 | h | Medio oficial plomero. (mano de obra) | 0.875 | 8888.07 | 7777.06 |
| % | % | Herramientas | 2 % | 235265.68 | 4705.31 |
|  |  | Costes directos |  |  | 239970.99 |
