# Caja de ramal a 45°

- Propiedad del archivo: CYPE INGENIEROS, S.A.
- Formato: FIEBDC-3/2002
- Ámbito geográfico: Argentina
- Divisa: ARS
- Costes indirectos: 3.00 %
- Gastos generales: 13.00 %
- Beneficio industrial: 6.00 %
- IVA: 21.00 %

## I Instalaciones

### IO Contra incendios

#### IOD Detección y alarma

**IOD025** Ud Caja de ramal a 45°.
Caja de ramal a 45° estanca, rectangular, de 175x225x100 mm, con 12 conos y tapa de registro con tornillos de 1/4 de vuelta. Instalación en superficie. Incluso regletas de conexión y elementos de fijación.
Incluye: Replanteo. Fijación al paramento. Montaje, conexionado y comprobación de su correcto funcionamiento.
Criterio de cómputo de proyecto: Número de unidades previstas, según documentación gráfica de Proyecto.
Criterio de cómputo de obra: Se medirá el número de unidades realmente ejecutadas según especificaciones de Proyecto.

| Código | Ud | Descripción | Rendimiento | Precio | Importe |
|---|---|---|---|---|---|
| mt35caj030g | Ud | Caja de ramal a 45° estanca, rectangular, de 175x225x100 mm, con 12 conos y tapa de registro con tornillos de 1/4 de vuelta, para instalar en superficie. Incluso regletas de conexión y elementos de fijación. (material) | 1.000 | 5362.07 | 5362.07 |
| mo006 | h | Oficial instalador de redes y equipos de detección y seguridad. (mano de obra) | 0.116 | 12241.03 | 1419.96 |
| mo105 | h | Medio oficial instalador de redes y equipos de detección y seguridad. (mano de obra) | 0.116 | 8888.07 | 1031.02 |
| % | % | Herramientas | 2 % | 7813.05 | 156.26 |
|  |  | Costes directos |  |  | 7969.31 |
